# Reparació i millora del paviment amb M.B. a diverses carreteres de la xarxa local de les Terres de l'Ebre. Any 2024.

- Propietat de l'arxiu: RIB Spain
- Format: FIEBDC-3/2016
- Programa: Presto 18.04
- Tipus: pressupost
- Data dels preus: 23/07/1998
- Divisa: EUR
Import: 932008

## 01 REFORÇ FERM (07/12/1994)
Import: 608679.15

### 0101 FERMS SOSTENIBLES (07/12/1994)
Import: 569045.42

#### 98 MBT - Ctra. T-301 De Tortosa a Benifallet (Bitem) (07/12/1994)
Import: 30092.81

**E0612** m2 Reg d'adherència termoadherent C60B3 TER (dotació 0,5 kg/m2)
3591 m2 × 0.34 = 1220.94
Reg d'adherència amb emulsió bituminosa catiònica termoadherent tipus C60B3 TER (dotació 0,50 kg/m2), aplicada de forma uniforme, inclòs preparació de la superfície existent.

| Codi | Ut | Descripció | Rendiment | Preu | Import |
|---|---|---|---|---|---|
| O0102 | h | Oficial 1ª (mà d'obra; 06/05/2022) | 0.001 | 29.47 | 0.03 |
| O0110 | h | Peó (mà d'obra; 06/05/2022) | 0.001 | 24.49 | 0.02 |
| P0406 | kg | Emulsió bituminosa termoadherent C60B3 TER (material; 03/02/2022) | 0.4 | 0.445 | 0.18 |
| M0217 | h | Camió cisterna reg asfàltic (maquinària; 12/01/2009) | 0.001 | 50.68584 | 0.05 |
| M0220 | h | Escombradora autopropulsada (maquinària) | 0.001 | 42.15 | 0.04 |
| vg | % | Despeses indirectes (06/05/2022) | 0.003 | 7.2 | 0.02 |
|  |  | Total |  |  | 0.34 |

| Amidament | Uts. | Llarg | Ample | Parcial |
|---|---|---|---|---|
| Del PK 4+950 al PK 5+520 | 1 | 570 | 6.3 | 3591.00 |
| Total |  |  |  | 3591 |

**E0632** m2 Fresat paviment asfàltic fins a 8 cm (07/12/1994)
189 m2 × 3.94 = 744.66
Fresat mecànic de paviment asfàltic fins una profunditat màxima de 8 cm amb fresadora de càrrega automàtica, inclòs encaixos laterals i finals, talls i entregues a tapes i reixes amb compressor, càrrega i transport de runes a l'abocador, cànon d'abocament i escombrat i neteja de la superfície fresada.

| Codi | Ut | Descripció | Rendiment | Preu | Import |
|---|---|---|---|---|---|
| O0101 | h | Cap de colla (mà d'obra; 06/05/2022) | 0.01 | 31.22 | 0.31 |
| O0110 | h | Peó | 0.026 | 24.49 | 0.64 |
| M0242 | h | Fresadora (maquinària) | 0.012 | 133.01 | 1.60 |
| M0212B | h | Camió de trabuc 16 m³ (maquinària) | 0.012 | 45.4 | 0.54 |
| M0220 | h | Escombradora autopropulsada | 0.012 | 42.15 | 0.51 |
| P1613 | u | Cànon d'abocador | 0.15 | 0.8 | 0.12 |
| %16130 | % | Despeses indirectes (07/12/1994) | 6 % | 3.72 | 0.22 |
|  |  | Total |  |  | 3.94 |

| Amidament | Uts. | Llarg | Ample | Parcial |
|---|---|---|---|---|
| Del PK 4+950 al PK 5+520 | 2 | 15 | 6.3 | 189.00 |
| Total |  |  |  | 189 |

**E06035** t Paviment de MB Semi Calenta tipus AC16 surf B 50/70 S R20
439.9 t × 63.94 = 28127.21
Mescla bituminosa semicalenta AC16 surf B 50/70 S R20 de temperatura de fabricació inferior als 130ºC i granulat granític, amb incorporació de fins el 20% de l'àrid reciclat, estesa i compactada, inclòs filler, inclòs betum asfàltic tipus B 50/70,
manipulació estesa i compactada fins al 98% de l'assaig Marshall, en capa de rodadura sobre zona de paviment existent i accessos.

| Codi | Ut | Descripció | Rendiment | Preu | Import |
|---|---|---|---|---|---|
| O0101 | h | Cap de colla | 0.01 | 31.22 | 0.31 |
| O0110 | h | Peó | 0.01 | 24.49 | 0.24 |
| P041401 | t | Mescla Bituminosa Semicalenta tipus AC16 surf B 20% RAP (material) | 1 | 52.06 | 52.06 |
| M0236 | h | Estenedora per a mescles (maquinària) | 0.001 | 70.66 | 0.07 |
| M0239 | h | Corró de llanda metàl·lica (maquinària) | 0.001 | 41.57 | 0.04 |
| M0237 | h | Piconadora de pneumàtics 15 tn (maquinària) | 0.001 | 62.36 | 0.06 |
| M0220 | h | Escombradora autopropulsada | 0.001 | 42.15 | 0.04 |
| M0213 | h | Camió cisterna de 8 m³ (maquinària) | 0.001 | 48 | 0.05 |
| M0243 | t | Planta de trituració i garbellat de material fresat (maquinària; 18/08/2022) | 1 | 4.5 | 4.50 |
| vg | % | Despeses indirectes | 0.912 | 7.2 | 6.57 |
|  |  | Total |  |  | 63.94 |

| Amidament | Uts. | Parcial |
|---|---|---|
| Del PK 4+950 al PK 5+520 | 439.8975 | 439.90 |
| Total |  | 439.9 |

#### 80 AULT - Ctra. TV-3422 D’Alfara de Carles als Reguers (07/12/1994)
Import: 344798.61

**E06032** m2 Paviment de MBC per a capa de rodadura ultrafina, de 1,5 a 2 cm de gruix.
74944 m2 × 3.59 = 269048.96
Mescla bituminosa en calent ultrafina (AULT) i d'altes prestacions, segons UNE-EN 13108-9:2018 per a capa de rodadura ultrafina, de 1 a 2 cm de gruix, estesa i compactada.

| Codi | Ut | Descripció | Rendiment | Preu | Import |
|---|---|---|---|---|---|
| O0101 | h | Cap de colla | 0.001 | 31.22 | 0.03 |
| O0110 | h | Peó | 0.001 | 24.49 | 0.02 |
| P04242 | m² | M.B.C. per a capa de rodadura ultrafina (AUTL), de 1 a 2 cm de gruix (material; 06/05/2022) | 1 | 3.14 | 3.14 |
| M0236 | h | Estenedora per a mescles | 0.001 | 70.66 | 0.07 |
| M0239 | h | Corró de llanda metàl·lica | 0.001 | 41.57 | 0.04 |
| M0237 | h | Piconadora de pneumàtics 15 tn | 0.001 | 62.36 | 0.06 |
| M0220 | h | Escombradora autopropulsada | 0.001 | 42.15 | 0.04 |
| vg | % | Despeses indirectes | 0.027 | 7.2 | 0.19 |
|  |  | Total |  |  | 3.59 |

| Amidament | Uts. | Llarg | Ample | Parcial |
|---|---|---|---|---|
| Del PK 0+273 al 9+641 | 1 | 9368 | 8 | 74944.00 |
| Total |  |  |  | 74944 |

**E06120** m2 Protecció de reg d'adherència mitjançant beurada de calç (250g/m2)
74944 m2 × 0.32 = 23982.08
Protecció de reg d'adherència mitjançant beurada de calç amb dotació mínima de 250 g/m², preparació del producte i estesa, totalment acabat.

| Codi | Ut | Descripció | Rendiment | Preu | Import |
|---|---|---|---|---|---|
| O0102 | h | Oficial 1ª | 0.001 | 29.47 | 0.03 |
| O0110 | h | Peó | 0.001 | 24.49 | 0.02 |
| M02170 | h | Camió cisterna de beurada de calç (maquinària) | 0.001 | 88.03 | 0.09 |
| P20150 | kg | Beurada de calç (material) | 0.25 | 0.51 | 0.13 |
| vg | % | Despeses indirectes | 0.007 | 7.2 | 0.05 |
|  |  | Total |  |  | 0.32 |

| Amidament | Uts. | Llarg | Ample | Parcial |
|---|---|---|---|---|
| Del PK 0+273 al 9+641 | 1 | 9368 | 8 | 74944.00 |
| Total |  |  |  | 74944 |

**E0612** m2 Reg d'adherència termoadherent C60B3 TER (dotació 0,5 kg/m2)
74944 m2 × 0.34 = 25480.96

| Amidament | Uts. | Llarg | Ample | Parcial |
|---|---|---|---|---|
| Del PK 0+273 al 9+641 | 1 | 9368 | 8 | 74944.00 |
| Total |  |  |  | 74944 |

**E0632** m2 Fresat paviment asfàltic fins a 8 cm
3747.2 m2 × 3.94 = 14763.97

| Amidament | Uts. | Llarg | Ample | Parcial |
|---|---|---|---|---|
| Del PK 0+273 al 9+641 | 0.05 | 9368 | 8 | 3747.20 |
| Total |  |  |  | 3747.2 |

**E0634B** m2 Fresat per la eliminació de marques vials, fletxes, simbologia o inscripció de pintura mitjança (07/12/1994)
14052 m2 × 0.82 = 11522.64
Fresat per la eliminació de marques vials, fletxes, simbologia o inscripció de pintura mitjançant fresadora manual o mecànica i càrrega sobre camió.

| Codi | Ut | Descripció | Rendiment | Preu | Import |
|---|---|---|---|---|---|
| O0101 | h | Cap de colla | 0.001 | 31.22 | 0.03 |
| O0110 | h | Peó | 0.002 | 24.49 | 0.05 |
| M0242 | h | Fresadora | 0.002 | 133.01 | 0.27 |
| M0212B | h | Camió de trabuc 16 m³ | 0.002 | 45.4 | 0.09 |
| M0220 | h | Escombradora autopropulsada | 0.002 | 42.15 | 0.08 |
| P1613 | u | Cànon d'abocador | 0.31 | 0.8 | 0.25 |
| %16130 | % | Despeses indirectes | 6 % | 0.77 | 0.05 |
|  |  | Total |  |  | 0.82 |

| Amidament | Uts. | Llarg | Ample | Parcial |
|---|---|---|---|---|
| Del PK 0+273 al 9+641 | 3 | 9368 | 0.5 | 14052.00 |
| Total |  |  |  | 14052 |

#### 78 AULT - Ctra. TV-3541 De Paüls a Xerta (07/12/1994)
Import: 194154

**E06032** m2 Paviment de MBC per a capa de rodadura ultrafina, de 1,5 a 2 cm de gruix.
42000 m2 × 3.59 = 150780.00

| Amidament | Uts. | Llarg | Ample | Parcial |
|---|---|---|---|---|
| Del PK 0+000 al 5+000 | 1 | 5000 | 7 | 35000.00 |
| Del PK 7+000 al 8+000 | 1 | 1000 | 7 | 7000.00 |
| Subtotal |  |  |  | 42000.00 |
| Total |  |  |  | 42000 |

**E0632** m2 Fresat paviment asfàltic fins a 8 cm
2100 m2 × 3.94 = 8274.00

| Amidament | Uts. | Llarg | Ample | Parcial |
|---|---|---|---|---|
| Del PK 0+000 al 5+000 | 0.05 | 5000 | 7 | 1750.00 |
| Del PK 7+000 al 8+000 | 0.05 | 1000 | 7 | 350.00 |
| Subtotal |  |  |  | 2100.00 |
| Total |  |  |  | 2100 |

**E0634B** m2 Fresat per la eliminació de marques vials, fletxes, simbologia o inscripció de pintura mitjança
9000 m2 × 0.82 = 7380.00

| Amidament | Uts. | Llarg | Ample | Parcial |
|---|---|---|---|---|
| Del PK 0+000 al 5+000 | 3 | 5000 | 0.5 | 7500.00 |
| Del PK 7+000 al 8+000 | 3 | 1000 | 0.5 | 1500.00 |
| Subtotal |  |  |  | 9000.00 |
| Total |  |  |  | 9000 |

**E06120** m2 Protecció de reg d'adherència mitjançant beurada de calç (250g/m2)
42000 m2 × 0.32 = 13440.00

| Amidament | Uts. | Llarg | Ample | Parcial |
|---|---|---|---|---|
| Del PK 0+000 al 5+000 | 1 | 5000 | 7 | 35000.00 |
| Del PK 7+000 al 8+000 | 1 | 1000 | 7 | 7000.00 |
| Subtotal |  |  |  | 42000.00 |
| Total |  |  |  | 42000 |

**E0612** m2 Reg d'adherència termoadherent C60B3 TER (dotació 0,5 kg/m2)
42000 m2 × 0.34 = 14280.00

| Amidament | Uts. | Llarg | Ample | Parcial |
|---|---|---|---|---|
| Del PK 0+000 al 5+000 | 1 | 5000 | 7 | 35000.00 |
| Del PK 7+000 al 8+000 | 1 | 1000 | 7 | 7000.00 |
| Subtotal |  |  |  | 42000.00 |
| Total |  |  |  | 42000 |

### 0102 FERMS CONVENCIONALS (07/12/1994)
Import: 39633.73

#### 94 AP - Ctra. TV-3021 De Rasquera a Cardó (07/12/1994)
Import: 20009.64

**E0612** m2 Reg d'adherència termoadherent C60B3 TER (dotació 0,5 kg/m2)
1697.63 m2 × 0.34 = 577.19

| Amidament | Uts. | Llarg | Parcial |
|---|---|---|---|
| Rotonda PK 0+000 | 1 | 1697.63 | 1697.63 |
| Total |  |  | 1697.63 |

**E0632** m2 Fresat paviment asfàltic fins a 8 cm
1697.63 m2 × 3.94 = 6688.66

| Amidament | Uts. | Llarg | Parcial |
|---|---|---|---|
| Rotonda PK 0+000 | 1 | 1697.63 | 1697.63 |
| Total |  |  | 1697.63 |

**E0604** t Paviment de MBC tipus AC16 surf S 50/70 GR
207.96 t × 61.28 = 12743.79
Paviment de mescla bituminosa en calent tipus formigó bituminós AC16 surf 50/70 S amb granulat granític per a capa de trànsit, estesa i compactada.

| Codi | Ut | Descripció | Rendiment | Preu | Import |
|---|---|---|---|---|---|
| O0101 | h | Cap de colla | 0.014 | 31.22 | 0.44 |
| O0110 | h | Peó | 0.063 | 24.49 | 1.54 |
| P04140 | t | M.B.C. tipus AC16 surf S en obra (material; 03/02/2022) | 1 | 53.25 | 53.25 |
| M0236 | h | Estenedora per a mescles | 0.01 | 70.66 | 0.71 |
| M0239 | h | Corró de llanda metàl·lica | 0.01 | 41.57 | 0.42 |
| M0237 | h | Piconadora de pneumàtics 15 tn | 0.01 | 62.36 | 0.62 |
| M0220 | h | Escombradora autopropulsada | 0.01 | 42.15 | 0.42 |
| M0213 | h | Camió cisterna de 8 m³ | 0.01 | 48 | 0.48 |
| vg | % | Despeses indirectes | 0.472 | 7.2 | 3.40 |
|  |  | Total |  |  | 61.28 |

| Amidament | Uts. | Parcial |
|---|---|---|
| Rotonda PK 0+000 | 207.959675 | 207.96 |
| Total |  | 207.96 |

#### 83 Ctra. TV-7333 De la Fatarella a Vilalba dels Arcs (07/12/1994)
Import: 19624.09

**E0612** m2 Reg d'adherència termoadherent C60B3 TER (dotació 0,5 kg/m2)
2500 m2 × 0.34 = 850.00

| Amidament | Uts. | Llarg | Ample | Parcial |
|---|---|---|---|---|
| Del PK 0+000 al PK 0+400 | 1 | 400 | 6 | 2400.00 |
| Ramals | 1 | 100 |  | 100.00 |
| Subtotal |  |  |  | 2500.00 |
| Total |  |  |  | 2500 |

**E0632** m2 Fresat paviment asfàltic fins a 8 cm
1.8 m2 × 3.94 = 7.09

| Amidament | Uts. | Llarg | Ample | Parcial |
|---|---|---|---|---|
| Del PK 0+000 al PK 0+400 | 2 | 0.15 | 6 | 1.80 |
| Total |  |  |  | 1.8 |

**E0604** t Paviment de MBC tipus AC16 surf S 50/70 GR
306.25 t × 61.28 = 18767.00

| Amidament | Uts. | Parcial |
|---|---|---|
| Del PK 0+000 al PK 0+400 | 294 | 294.00 |
| Ramals | 12.25 | 12.25 |
| Subtotal |  | 306.25 |
| Total |  | 306.25 |

## 02 APEDAÇATS
Import: 281679.88

### 03c Ctra. N-230c De la C-43 al L.C. de la Ribera d'Ebre
Import: 7106.25

**E0622C** m² Apedaçat de MBC tipus AC16 surf S; 8 cm; rendiment 300 m2 - 1000 m2 (inclòs fresat, reg i pintat)
375 m² × 18.95 = 7106.25
Apedaçament de paviment amb M.B.C. tipus AC16 surf S, estès i compactat fins un gruix de 8 cm i una amplada mínima d’1m, amb un rendiment diari d'entre 300 m2 i 1000 m2 de la superfície total, inclòs el fresat del paviment existent, la retirada del material inferior de la base, la càrrega i transport a l’abocador, el cànon d’abocament, el reg d'emprimació amb emulsió bituminosa catiònica tipus C50BF4 IMP (dotació 1,50 kg/m2), la neteja de la superfície resultant, el segellat de la superfície acabada i el repintat de la senyalització horitzontal afectada.

| Codi | Ut | Descripció | Rendiment | Preu | Import |
|---|---|---|---|---|---|
| O0101 | h | Cap de colla | 0.01 | 31.22 | 0.31 |
| O0102 | h | Oficial 1ª | 0.01 | 29.47 | 0.29 |
| O0110 | h | Peó | 0.01 | 24.49 | 0.24 |
| M0242 | h | Fresadora | 0.015 | 133.01 | 2.00 |
| M0212B | h | Camió de trabuc 16 m³ | 0.015 | 45.4 | 0.68 |
| M0220 | h | Escombradora autopropulsada | 0.02 | 42.15 | 0.84 |
| P0412 | kg | Emulsió bituminosa tipus C50BF4 IMP (material; 03/02/2022) | 1.4 | 0.25 | 0.35 |
| M0217 | h | Camió cisterna reg asfàltic | 0.001 | 50.68584 | 0.05 |
| P04140 | t | M.B.C. tipus AC16 surf S en obra | 0.196 | 53.25 | 10.44 |
| M0236 | h | Estenedora per a mescles | 0.006 | 70.66 | 0.42 |
| M0239 | h | Corró de llanda metàl·lica | 0.006 | 41.57 | 0.25 |
| M0237 | h | Piconadora de pneumàtics 15 tn | 0.006 | 62.36 | 0.37 |
| M0213 | h | Camió cisterna de 8 m³ | 0.006 | 48 | 0.29 |
| P1422 | kg | Pintura (material; 12/01/2009) | 0.14 | 2.26644 | 0.32 |
| P1421 | kg | Microesferes de vidre (material; 12/01/2009) | 0.08 | 0.958086 | 0.08 |
| M0224 | h | Màquina pintura bandes autop. (maquinària; 12/01/2009) | 0.001 | 41.56857 | 0.04 |
| P1613 | u | Cànon d'abocador | 0.5 | 0.8 | 0.40 |
| VG | % | Despeses indirectes (06/05/2022) | 0.219 | 7.2 | 1.58 |
|  |  | Total |  |  | 18.95 |

| Amidament | Uts. | Llarg | Ample | Parcial |
|---|---|---|---|---|
| PK 4+100 | 1 | 10 | 3 | 30.00 |
| PK 4+200 | 1 | 20 | 3 | 60.00 |
| PK 4+500 | 1 | 25 | 3 | 75.00 |
| PK 4+800 | 1 | 40 | 3 | 120.00 |
| 5+600 | 1 | 30 | 3 | 90.00 |
| Subtotal |  |  |  | 375.00 |
| Total |  |  |  | 375 |

### 129c Ctra. TV-3021 De Rasquera a Cardó
Import: 1913.94

**E0622A** m² Apedaçat de MBC tipus AC16 surf S; 8 cm; rendiment <100 m2 (inclòs fresat, reg i pintat)
63 m² × 30.38 = 1913.94
Apedaçament de paviment amb M.B.C. tipus AC16 surf S, estès i compactat fins un gruix de 8 cm i una amplada mínima d’1m, amb un rendiment diari inferior a 100 m2 de la superfície total, inclòs el fresat del paviment existent, la retirada del material inferior de la base, la càrrega i transport a l’abocador, el cànon d’abocament, el reg d'emprimació amb emulsió bituminosa catiònica tipus C50BF4 IMP (dotació 1,50 kg/m2), la neteja de la superfície resultant, el segellat de la superfície acabada i el repintat de la senyalització horitzontal afectada.

| Codi | Ut | Descripció | Rendiment | Preu | Import |
|---|---|---|---|---|---|
| O0101 | h | Cap de colla | 0.01 | 31.22 | 0.31 |
| O0102 | h | Oficial 1ª | 0.1 | 29.47 | 2.95 |
| O0110 | h | Peó | 0.1 | 24.49 | 2.45 |
| M0242 | h | Fresadora | 0.02 | 133.01 | 2.66 |
| M0212B | h | Camió de trabuc 16 m³ | 0.02 | 45.4 | 0.91 |
| M0220 | h | Escombradora autopropulsada | 0.054 | 42.15 | 2.28 |
| P0412 | kg | Emulsió bituminosa tipus C50BF4 IMP | 1.4 | 0.25 | 0.35 |
| M0217 | h | Camió cisterna reg asfàltic | 0.002 | 50.68584 | 0.10 |
| P04140 | t | M.B.C. tipus AC16 surf S en obra | 0.196 | 53.25 | 10.44 |
| M0236 | h | Estenedora per a mescles | 0.02 | 70.66 | 1.41 |
| M0239 | h | Corró de llanda metàl·lica | 0.02 | 41.57 | 0.83 |
| M0237 | h | Piconadora de pneumàtics 15 tn | 0.02 | 62.36 | 1.25 |
| M0213 | h | Camió cisterna de 8 m³ | 0.02 | 48 | 0.96 |
| P1422 | kg | Pintura | 0.14 | 2.26644 | 0.32 |
| P1421 | kg | Microesferes de vidre | 0.08 | 0.958086 | 0.08 |
| M0224 | h | Màquina pintura bandes autop. | 0.001 | 41.56857 | 0.04 |
| P1613 | u | Cànon d'abocador | 0.5 | 0.8 | 0.40 |
| VG | % | Despeses indirectes | 0.367 | 7.2 | 2.64 |
| M0212 | h | Camió de 12 tn (maquinària) | 0 | 49.44 | 0.00 |
|  |  | Total |  |  | 30.38 |

| Amidament | Uts. | Llarg | Ample | Parcial |
|---|---|---|---|---|
| Flonjall PK 0+115 | 1 | 2 | 1.5 | 3.00 |
| Ressalt PK 4+400 | 1 | 10 | 6 | 60.00 |
| Subtotal |  |  |  | 63.00 |
| Total |  |  |  | 63 |

### 131c Ctra. TV-3025 De l’estació de l’Ametlla de Mar a la N-340a
Import: 2916.48

**E0622A** m² Apedaçat de MBC tipus AC16 surf S; 8 cm; rendiment <100 m2 (inclòs fresat, reg i pintat)
96 m² × 30.38 = 2916.48

| Amidament | Uts. | Llarg | Ample | Parcial |
|---|---|---|---|---|
| Mordents PK 4+400 | 2 | 8 | 1 | 16.00 |
| Protuberància PK 2+815 | 1 | 50 | 1.6 | 80.00 |
| Subtotal |  |  |  | 96.00 |
| Total |  |  |  | 96 |

### 132c Ctra. TV-3032 De la Serra d’Almos a la N-420 per Darmós
Import: 1215.2

**E0622A** m² Apedaçat de MBC tipus AC16 surf S; 8 cm; rendiment <100 m2 (inclòs fresat, reg i pintat)
40 m² × 30.38 = 1215.20

| Amidament | Uts. | Llarg | Parcial |
|---|---|---|---|
| Apedaçament PK 3+310 | 2 | 20 | 40.00 |
| Total |  |  | 40 |

### 140c Ctra. TV-3301 De Bot a Prat de Comte
Import: 2194.04

**E0622A** m² Apedaçat de MBC tipus AC16 surf S; 8 cm; rendiment <100 m2 (inclòs fresat, reg i pintat)
72.22 m² × 30.38 = 2194.04

| Amidament | Uts. | Llarg | Ample | Parcial |
|---|---|---|---|---|
| Ressalt PK 2+470 | 1 | 7.4 | 5.3 | 39.22 |
|  |  | 16.5 | 2 | 33.00 |
| Subtotal |  |  |  | 72.22 |
| Total |  |  |  | 72.22 |

### 141c Ctra. TV-3313 D’Ulldecona a la Galera per Godall
Import: 28223.75

**E0622D** m² Apedaçat de MBC tipus AC16 surf S; 8 cm; rendiment >1000 m2 (inclòs fresat, reg i pintat)
1675 m² × 16.85 = 28223.75
Apedaçament de paviment amb M.B.C. tipus AC16 surf S, estès i compactat, fins un gruix de 8 cm i una amplada mínima d’1m, amb un rendiment diari superior a 1000 m2 de la superfície total, inclòs el fresat del paviment existent, la retirada del material inferior de la base, la càrrega i transport a l’abocador, el cànon d’abocament, el reg d'emprimació amb emulsió bituminosa catiònica tipus C50BF4 IMP (dotació 1,50 kg/m2), la neteja de la superfície resultant, el segellat de la superfície acabada i el repintat de la senyalització horitzontal afectada.

| Codi | Ut | Descripció | Rendiment | Preu | Import |
|---|---|---|---|---|---|
| O0101 | h | Cap de colla | 0.005 | 31.22 | 0.16 |
| O0102 | h | Oficial 1ª | 0.01 | 29.47 | 0.29 |
| O0110 | h | Peó | 0.01 | 24.49 | 0.24 |
| M0242 | h | Fresadora | 0.01 | 133.01 | 1.33 |
| M0212B | h | Camió de trabuc 16 m³ | 0.01 | 45.4 | 0.45 |
| M0220 | h | Escombradora autopropulsada | 0.01 | 42.15 | 0.42 |
| P0412 | kg | Emulsió bituminosa tipus C50BF4 IMP | 1.4 | 0.25 | 0.35 |
| M0217 | h | Camió cisterna reg asfàltic | 0.001 | 50.68584 | 0.05 |
| P04140 | t | M.B.C. tipus AC16 surf S en obra | 0.196 | 53.25 | 10.44 |
| M0236 | h | Estenedora per a mescles | 0.004 | 70.66 | 0.28 |
| M0239 | h | Corró de llanda metàl·lica | 0.004 | 41.57 | 0.17 |
| M0237 | h | Piconadora de pneumàtics 15 tn | 0.004 | 62.36 | 0.25 |
| M0213 | h | Camió cisterna de 8 m³ | 0.004 | 48 | 0.19 |
| P1422 | kg | Pintura | 0.14 | 2.26644 | 0.32 |
| P1421 | kg | Microesferes de vidre | 0.08 | 0.958086 | 0.08 |
| M0224 | h | Màquina pintura bandes autop. | 0.001 | 41.56857 | 0.04 |
| P1613 | u | Cànon d'abocador | 0.5 | 0.8 | 0.40 |
| VG | % | Despeses indirectes | 0.193 | 7.2 | 1.39 |
|  |  | Total |  |  | 16.85 |

| Amidament | Uts. | Llarg | Ample | Parcial |
|---|---|---|---|---|
| Ressalt PK 1+000 | 1 | 5 | 3 | 15.00 |
| Mordents del PK 0+670 al PK 1+500 | 2 | 830 | 1 | 1660.00 |
| Subtotal |  |  |  | 1675.00 |
| Total |  |  |  | 1675 |

### 142c Ctra. TV-3314 De la Galera a la TV-3319 per la Miliana
Import: 14127.23

**E0622C** m² Apedaçat de MBC tipus AC16 surf S; 8 cm; rendiment 300 m2 - 1000 m2 (inclòs fresat, reg i pintat)
745.5 m² × 18.95 = 14127.23

| Amidament | Uts. | Llarg | Ample | Parcial |
|---|---|---|---|---|
| Apedaçaments del PK 0+090 al PK 1+030 | 1 | 45 | 4.7 | 211.50 |
|  |  | 50 | 4.8 | 240.00 |
|  |  | 5 | 3 | 15.00 |
|  |  | 5 | 5 | 25.00 |
|  |  | 5 | 2.8 | 14.00 |
|  |  | 50 | 4.8 | 240.00 |
| Subtotal |  |  |  | 745.50 |
| Total |  |  |  | 745.5 |

### 144c Ctra. TV-3341 D’Horta de Sant Joan al límit de la província
Import: 26960

**E0622D** m² Apedaçat de MBC tipus AC16 surf S; 8 cm; rendiment >1000 m2 (inclòs fresat, reg i pintat)
1600 m² × 16.85 = 26960.00

| Amidament | Uts. | Llarg | Ample | Parcial |
|---|---|---|---|---|
| Mordents del PK 0+900 al PK 1+700 | 2 | 800 | 1 | 1600.00 |
| Total |  |  |  | 1600 |

### 146c Ctra. TV-3401 De l’Ampolla a Deltebre
Import: 911.4

**E0622A** m² Apedaçat de MBC tipus AC16 surf S; 8 cm; rendiment <100 m2 (inclòs fresat, reg i pintat)
30 m² × 30.38 = 911.40

| Amidament | Uts. | Llarg | Ample | Parcial |
|---|---|---|---|---|
| Flonjall PK 11+710 | 1 | 10 | 3 | 30.00 |
| Total |  |  |  | 30 |

### 148c Ctra. TV-3405 De la TV-3403 als Muntells
Import: 1142.43

**E0622D** m² Apedaçat de MBC tipus AC16 surf S; 8 cm; rendiment >1000 m2 (inclòs fresat, reg i pintat)
67.8 m² × 16.85 = 1142.43

| Amidament | Uts. | Llarg | Ample | Parcial |
|---|---|---|---|---|
| Flonjalls del PK 5+000 al PK 19+000 | 1 | 11.6 | 3.5 | 40.60 |
|  | 1 | 1.7 | 2 | 3.40 |
|  | 1 | 6.8 | 3.5 | 23.80 |
| Subtotal |  |  |  | 67.80 |
| Total |  |  |  | 67.8 |

### 149c Ctra. TV-3406 De la TV-3408 a la TV-3405
Import: 24095.5

**E0622D** m² Apedaçat de MBC tipus AC16 surf S; 8 cm; rendiment >1000 m2 (inclòs fresat, reg i pintat)
1430 m² × 16.85 = 24095.50

| Amidament | Uts. | Llarg | Ample | Parcial |
|---|---|---|---|---|
| Mordets del PK 4+370 al PK 5+600 | 0.5 | 1230 | 2 | 1230.00 |
| Mordents al PK 0+895 | 1 | 100 | 2 | 200.00 |
| Subtotal |  |  |  | 1430.00 |
| Total |  |  |  | 1430 |

### 152c Ctra. TV-3421 De la Sénia a Roquetes
Import: 19166.88

**E0622D** m² Apedaçat de MBC tipus AC16 surf S; 8 cm; rendiment >1000 m2 (inclòs fresat, reg i pintat)
1137.5 m² × 16.85 = 19166.88

| Amidament | Uts. | Llarg | Ample | Parcial |
|---|---|---|---|---|
| Flonjall PK 14+910 | 1 | 5 | 2 | 10.00 |
| Mordents PK 23+030 | 1 | 100 | 2 | 200.00 |
| Mordents del PK 17+240 al PK 20+950 | 0.25 | 3710 | 1 | 927.50 |
| Subtotal |  |  |  | 1137.50 |
| Total |  |  |  | 1137.5 |

### 153c Ctra. TV-3422 D’Alfara de Carles als Reguers
Import: 29993

**E0622D** m² Apedaçat de MBC tipus AC16 surf S; 8 cm; rendiment >1000 m2 (inclòs fresat, reg i pintat)
1780 m² × 16.85 = 29993.00

| Amidament | Uts. | Llarg | Ample | Parcial |
|---|---|---|---|---|
| Desgast superficial PK 0+385 | 1 | 10 | 6 | 60.00 |
| Pont PK 5+690 | 1 | 15 | 6 | 90.00 |
| Eix PK 2+140 al PK 2+320 | 1 | 180 | 3 | 540.00 |
| Disgregacions |  |  |  |  |
| PK 0+510 al 0+715 | 2 | 205 | 2 | 820.00 |
| PK 1+395 | 1 | 10 | 2 | 20.00 |
| PK 1+530 | 1 | 15 | 2 | 30.00 |
| PK 1+960 | 1 | 10 | 2 | 20.00 |
| PK 2+655 | 1 | 25 | 2 | 50.00 |
| PK 5+350 al PK 5+425 | 1 | 75 | 2 | 150.00 |
| Subtotal |  |  |  | 1780.00 |
| Total |  |  |  | 1780 |

### 154c Ctra. TV-3443 Vial de servei de la C-12
Import: 2187.36

**E0622A** m² Apedaçat de MBC tipus AC16 surf S; 8 cm; rendiment <100 m2 (inclòs fresat, reg i pintat)
72 m² × 30.38 = 2187.36

| Amidament | Uts. | Llarg | Ample | Parcial |
|---|---|---|---|---|
| Flonjall PK 6+370 | 1 | 8 | 6 | 48.00 |
| Flonjall PK 5+780 | 1 | 4 | 6 | 24.00 |
| Subtotal |  |  |  | 72.00 |
| Total |  |  |  | 72 |

### 155c Ctra. TV-3451 De Deltebre al Port del Fangar
Import: 2916.48

**E0622A** m² Apedaçat de MBC tipus AC16 surf S; 8 cm; rendiment <100 m2 (inclòs fresat, reg i pintat)
96 m² × 30.38 = 2916.48

| Amidament | Uts. | Llarg | Ample | Parcial |
|---|---|---|---|---|
| Ressalts PK 2+020 | 1 | 8 | 2 | 16.00 |
| PK 2+010 | 1 | 20 | 3 | 60.00 |
| PK 1+960 | 1 | 10 | 2 | 20.00 |
| Subtotal |  |  |  | 96.00 |
| Total |  |  |  | 96 |

### 156c Ctra. TV-3541 De Paüls a Xerta
Import: 1822.8

**E0622A** m² Apedaçat de MBC tipus AC16 surf S; 8 cm; rendiment <100 m2 (inclòs fresat, reg i pintat)
60 m² × 30.38 = 1822.80

| Amidament | Uts. | Llarg | Ample | Parcial |
|---|---|---|---|---|
| Protuberància PK 2+620 | 1 | 10 | 6 | 60.00 |
| Total |  |  |  | 60 |

### 16c Ctra. T-301 De Tortosa a Benifallet
Import: 7864.25

**E0622C** m² Apedaçat de MBC tipus AC16 surf S; 8 cm; rendiment 300 m2 - 1000 m2 (inclòs fresat, reg i pintat)
415 m² × 18.95 = 7864.25

| Amidament | Uts. | Llarg | Ample | Parcial |
|---|---|---|---|---|
| Flonjall PK 10+565 | 1 | 15 | 2 | 30.00 |
| Ressalt PK 11+625 | 1 | 10 | 3 | 30.00 |
| Ressalt PK 13+320 | 1 | 20 | 2 | 40.00 |
| Ressalt PK 7+575 | 1 | 25 | 3 | 75.00 |
| Mordents PK 13+500 | 2 | 30 | 2 | 120.00 |
| Clivelles PK 14+065 | 1 | 20 | 6 | 120.00 |
| Subtotal |  |  |  | 415.00 |
| Total |  |  |  | 415 |

### 172c Ctra. TV-7046 De l’Albiol a la C-14
Import: 18248.85

**E0622C** m² Apedaçat de MBC tipus AC16 surf S; 8 cm; rendiment 300 m2 - 1000 m2 (inclòs fresat, reg i pintat)
963 m² × 18.95 = 18248.85

| Amidament | Uts. | Llarg | Ample | Parcial |
|---|---|---|---|---|
| Deformacions |  |  |  |  |
| PK 2+000 | 1 | 6 | 3 | 18.00 |
| PK 8+900 | 1 | 5 | 3 | 15.00 |
| PK 10+320 | 1 | 12 | 3 | 36.00 |
| PK 11+210 | 1 | 8 | 3 | 24.00 |
| Quarteig del PK 11+120 al PK 11+700 | 0.25 | 580 | 6 | 870.00 |
| Subtotal |  |  |  | 963.00 |
| Total |  |  |  | 963 |

### 176c Ctra. TV-7092 De la T-704 a la TV-7012 pel campament dels Castillejos
Import: 232.41

**E0622A** m² Apedaçat de MBC tipus AC16 surf S; 8 cm; rendiment <100 m2 (inclòs fresat, reg i pintat)
7.65 m² × 30.38 = 232.41

| Amidament | Uts. | Llarg | Ample | Parcial |
|---|---|---|---|---|
| Ressalts del PK 0+231 al PK 3+351 | 1 | 1.5 | 1.1 | 1.65 |
|  | 1 | 4 | 1.5 | 6.00 |
| Subtotal |  |  |  | 7.65 |
| Total |  |  |  | 7.65 |

### 182c Ctra. TV-7232 De Vilalba dels Arcs a Batea
Import: 20742.35

**E0622D** m² Apedaçat de MBC tipus AC16 surf S; 8 cm; rendiment >1000 m2 (inclòs fresat, reg i pintat)
1231 m² × 16.85 = 20742.35

| Amidament | Uts. | Llarg | Ample | Parcial |
|---|---|---|---|---|
| Ferm malmès PK 8+450 | 1 | 200 | 5 | 1000.00 |
| Ressalts PK 2+145 | 1 | 10 | 2 | 20.00 |
| PK 3+900 | 1 | 15 | 2 | 30.00 |
| PK 7+135 | 1 | 25 | 2 | 50.00 |
| Enfonsament PK 7+350 | 1 | 5 | 5 | 25.00 |
| Ressalts PK 2+120 | 1 | 8 | 2 | 16.00 |
| PK 2+200 | 1 | 7 | 2 | 14.00 |
| PK 3+900 | 1 | 10 | 2 | 20.00 |
| PK 7+140 | 1 | 15 | 2 | 30.00 |
| PK 0+075 | 1 | 5 | 2 | 10.00 |
| PK 1+800 | 1 | 8 | 2 | 16.00 |
| Subtotal |  |  |  | 1231.00 |
| Total |  |  |  | 1231 |

### 184c Ctra. TV-7333 De la Fatarella a Vilalba dels Arcs
Import: 607.6

**E0622A** m² Apedaçat de MBC tipus AC16 surf S; 8 cm; rendiment <100 m2 (inclòs fresat, reg i pintat)
20 m² × 30.38 = 607.60

| Amidament | Uts. | Llarg | Ample | Parcial |
|---|---|---|---|---|
| Mordents PK 7+509 | 1 | 10 | 2 | 20.00 |
| Total |  |  |  | 20 |

### 186c Ctra. TV-7411 De Riba-roja d’Ebre a la Pobla de Massaluca
Import: 3771.2

**E0622B** m² Apedaçat de MBC tipus AC16 surf S; 8 cm; rendiment 100 m2 - 300 m2 (inclòs fresat, reg i pintat)
160 m² × 23.57 = 3771.20
Apedaçament de paviment amb M.B.C. tipus AC16 surf S, estès i compactat fins un gruix de 8 cm i una amplada mínima d’1m, amb un rendiment diari d'entre 100 m2 i 300 m2 de la superfície total, inclòs el fresat del paviment existent, la retirada del material inferior de la base, la càrrega i transport a l’abocador, el cànon d’abocament, el reg d'emprimació amb emulsió bituminosa catiònica tipus C50BF4 IMP (dotació 1,50 kg/m2), la neteja de la superfície resultant, el segellat de la superfície acabada i el repintat de la senyalització horitzontal afectada.

| Codi | Ut | Descripció | Rendiment | Preu | Import |
|---|---|---|---|---|---|
| O0101 | h | Cap de colla | 0.01 | 31.22 | 0.31 |
| O0102 | h | Oficial 1ª | 0.03 | 29.47 | 0.88 |
| O0110 | h | Peó | 0.03 | 24.49 | 0.73 |
| M0242 | h | Fresadora | 0.03 | 133.01 | 3.99 |
| M0212B | h | Camió de trabuc 16 m³ | 0.03 | 45.4 | 1.36 |
| M0220 | h | Escombradora autopropulsada | 0.02 | 42.15 | 0.84 |
| P0412 | kg | Emulsió bituminosa tipus C50BF4 IMP | 1.4 | 0.25 | 0.35 |
| M0217 | h | Camió cisterna reg asfàltic | 0.001 | 50.68584 | 0.05 |
| P04140 | t | M.B.C. tipus AC16 surf S en obra | 0.196 | 53.25 | 10.44 |
| M0236 | h | Estenedora per a mescles | 0.008 | 70.66 | 0.57 |
| M0239 | h | Corró de llanda metàl·lica | 0.008 | 41.57 | 0.33 |
| M0237 | h | Piconadora de pneumàtics 15 tn | 0.008 | 62.36 | 0.50 |
| M0213 | h | Camió cisterna de 8 m³ | 0.008 | 48 | 0.38 |
| P1422 | kg | Pintura | 0.14 | 2.26644 | 0.32 |
| P1421 | kg | Microesferes de vidre | 0.08 | 0.958086 | 0.08 |
| M0224 | h | Màquina pintura bandes autop. | 0.001 | 41.56857 | 0.04 |
| P1613 | u | Cànon d'abocador | 0.5 | 0.8 | 0.40 |
| VG | % | Despeses indirectes | 0.278 | 7.2 | 2.00 |
|  |  | Total |  |  | 23.57 |

| Amidament | Uts. | Llarg | Ample | Parcial |
|---|---|---|---|---|
| Mordents PK 0+235 al PK 0+265 | 2 | 40 | 2 | 160.00 |
| Total |  |  |  | 160 |

### 28c Ctra. T-324 Del L.C. de la Terra Alta a Móra d'Ebre per Miravet
Import: 13947.2

**E0622C** m² Apedaçat de MBC tipus AC16 surf S; 8 cm; rendiment 300 m2 - 1000 m2 (inclòs fresat, reg i pintat)
736 m² × 18.95 = 13947.20

| Amidament | Uts. | Llarg | Ample | Parcial |
|---|---|---|---|---|
| Mordents PK 20+210 | 1 | 20 | 2 | 40.00 |
| Mordents PK 14+575 |  | 50 | 2 | 100.00 |
| Ressalt PK 6+140 |  | 15 | 4 | 60.00 |
| PK 7+710 |  | 5 | 4 | 20.00 |
| PK 7+735 |  | 8 | 2 | 16.00 |
| Mordents PK 9+915 | 1 | 100 | 2 | 200.00 |
| Mordents PK 6+100 | 1 | 150 | 2 | 300.00 |
| Subtotal |  |  |  | 736.00 |
| Total |  |  |  | 736 |

### 31c Ctra. T-342 De Roquetes als Reguers
Import: 13644

**E0622C** m² Apedaçat de MBC tipus AC16 surf S; 8 cm; rendiment 300 m2 - 1000 m2 (inclòs fresat, reg i pintat)
720 m² × 18.95 = 13644.00

| Amidament | Uts. | Llarg | Ample | Parcial |
|---|---|---|---|---|
| Mordents del PK 6+014 al PK 6+204 | 2 | 180 | 2 | 720.00 |
| Total |  |  |  | 720 |

### 33c Ctra. T-361 De Prat de Comte a l'antiga estació de ferrocarril
Import: 3865.48

**E0622B** m² Apedaçat de MBC tipus AC16 surf S; 8 cm; rendiment 100 m2 - 300 m2 (inclòs fresat, reg i pintat)
164 m² × 23.57 = 3865.48

| Amidament | Uts. | Llarg | Ample | Parcial |
|---|---|---|---|---|
| Flonjall PK 0+850 | 1 | 4 | 2 | 8.00 |
| Enfonsaments PK 2+345 | 1 | 7 | 2 | 14.00 |
| PK 2+335 | 1 | 8 | 4 | 32.00 |
| PK 2+910 | 1 | 10 | 4 | 40.00 |
| PK 2+920 | 1 | 5 | 2 | 10.00 |
| PK 3+910 | 1 | 10 | 6 | 60.00 |
| Subtotal |  |  |  | 164.00 |
| Total |  |  |  | 164 |

### 36c Ctra. T-703 De la C-233 a la Palma d'Ebre
Import: 1215.2

**E0622A** m² Apedaçat de MBC tipus AC16 surf S; 8 cm; rendiment <100 m2 (inclòs fresat, reg i pintat)
40 m² × 30.38 = 1215.20

| Amidament | Uts. | Llarg | Ample | Parcial |
|---|---|---|---|---|
| Pavimentar PK 10+660 | 1 | 20 | 2 | 40.00 |
| Total |  |  |  | 40 |

### 42c Ctra. T-723 De Batea al límit de la província de Saragossa
Import: 6835.3

**E0622B** m² Apedaçat de MBC tipus AC16 surf S; 8 cm; rendiment 100 m2 - 300 m2 (inclòs fresat, reg i pintat)
290 m² × 23.57 = 6835.30

| Amidament | Uts. | Llarg | Ample | Parcial |
|---|---|---|---|---|
| Ressalts PK 1+960 al PK 2+010 | 2 | 58 | 2.5 | 290.00 |
| Total |  |  |  | 290 |

### 44c Ctra. T-731 De Garcia al Molar
Import: 2430.4

**E0622A** m² Apedaçat de MBC tipus AC16 surf S; 8 cm; rendiment <100 m2 (inclòs fresat, reg i pintat)
80 m² × 30.38 = 2430.40

| Amidament | Uts. | Llarg | Ample | Parcial |
|---|---|---|---|---|
| Mordents del PK 6+380 al 6+410 | 1 | 40 | 2 | 80.00 |
| Total |  |  |  | 80 |

### 46c Ctra. T-733 D'Ascó a la Fatarella
Import: 2551.92

**E0622A** m² Apedaçat de MBC tipus AC16 surf S; 8 cm; rendiment <100 m2 (inclòs fresat, reg i pintat)
84 m² × 30.38 = 2551.92

| Amidament | Uts. | Llarg | Ample | Parcial |
|---|---|---|---|---|
| Flonjalls PK 1+610 | 1 | 10 | 6 | 60.00 |
|  | 1 | 4 | 6 | 24.00 |
| Subtotal |  |  |  | 84.00 |
| Total |  |  |  | 84 |

### 47c Ctra. T-734 De la N-420 al Molar
Import: 364.56

**E0622A** m² Apedaçat de MBC tipus AC16 surf S; 8 cm; rendiment <100 m2 (inclòs fresat, reg i pintat)
12 m² × 30.38 = 364.56

| Amidament | Uts. | Llarg | Ample | Parcial |
|---|---|---|---|---|
| Flonjall PK 5+170 | 1 | 6 | 2 | 12.00 |
| Total |  |  |  | 12 |

### 52c Ctra. T-1025 De Santa Bàrbara a Mas de Barberans
Import: 911.4

**E0622A** m² Apedaçat de MBC tipus AC16 surf S; 8 cm; rendiment <100 m2 (inclòs fresat, reg i pintat)
30 m² × 30.38 = 911.40

| Amidament | Uts. | Llarg | Ample | Parcial |
|---|---|---|---|---|
| PK 4+400 | 1 | 10 | 3 | 30.00 |
| Total |  |  |  | 30 |

### 53c Ctra. T-1040 De la Sénia a la CV-105 (límit províncial)
Import: 6822

**E0622C** m² Apedaçat de MBC tipus AC16 surf S; 8 cm; rendiment 300 m2 - 1000 m2 (inclòs fresat, reg i pintat)
360 m² × 18.95 = 6822.00

| Amidament | Uts. | Llarg | Ample | Parcial |
|---|---|---|---|---|
| Protuberància PK 0+675 | 1 | 10 | 6 | 60.00 |
| Mordents PK 0+085 al PK 0+385 | 10 | 15 | 2 | 300.00 |
| Subtotal |  |  |  | 360.00 |
| Total |  |  |  | 360 |

### 54c Ctra. T-1050 De la Sénia a la CV-100 (límit de provicncia)
Import: 707.1

**E0622B** m² Apedaçat de MBC tipus AC16 surf S; 8 cm; rendiment 100 m2 - 300 m2 (inclòs fresat, reg i pintat)
30 m² × 23.57 = 707.10

| Amidament | Uts. | Llarg | Ample | Parcial |
|---|---|---|---|---|
| Formigó PK 0+025 | 1 | 15 | 2 | 30.00 |
| Total |  |  |  | 30 |

| Codi | Ut | Descripció | Quantitat | Preu | Import |
|---|---|---|---|---|---|
| E0622A | m² | Apedaçat de MBC tipus AC16 surf S; 8 cm; rendiment <100 m2 (inclòs fresat, reg i pintat) | 0 | 30.38 | 0.00 |
| E0622B | m² | Apedaçat de MBC tipus AC16 surf S; 8 cm; rendiment 100 m2 - 300 m2 (inclòs fresat, reg i pintat) | 0 | 23.57 | 0.00 |
| E0622C | m² | Apedaçat de MBC tipus AC16 surf S; 8 cm; rendiment 300 m2 - 1000 m2 (inclòs fresat, reg i pintat) | 0 | 18.95 | 0.00 |
| E0622D | m² | Apedaçat de MBC tipus AC16 surf S; 8 cm; rendiment >1000 m2 (inclòs fresat, reg i pintat) | 0 | 16.85 | 0.00 |

**E0622G** Jornada de Góndola per transport de la maquinària; rendiment <100 m2
17 × 589.76 = 10025.92
Jornada de camió gòndola inclòs p.p. de sortida i servei mínim, per transport de maquinària en jornades d'apedaçaments inferiors a 100 m2.

| Codi | Ut | Descripció | Rendiment | Preu | Import |
|---|---|---|---|---|---|
| O0101 | h | Cap de colla | 0.01 | 31.22 | 0.31 |
| O0102 | h | Oficial 1ª | 6 | 29.47 | 176.82 |
| O0110 | h | Peó | 0.5 | 24.49 | 12.25 |
| M0212 | h | Camió de 12 tn | 8 | 49.44 | 395.52 |
| vg | % | Despeses indirectes | 0.675 | 7.2 | 4.86 |
|  |  | Total |  |  | 589.76 |

## 04 REDUCTORS DE VELOCITAT (07/12/1994)
Import: 21168.1

### 04.01 DEMOLICIONS, ENDERROCS I MOVIMENT DE TERRES (07/12/1994)
Import: 1863.37

**E0213Z** m Repicat manual de façana (07/12/1994)
2.4 m × 10.58 = 25.39

| Codi | Ut | Descripció | Rendiment | Preu | Import |
|---|---|---|---|---|---|
| O0102 | h | Oficial 1ª | 0.12 | 29.47 | 3.54 |
| O0110 | h | Peó | 0.12 | 24.49 | 2.94 |
| M0201 | h | Compressor aire gasoil 13,3 m³/h (maquinària; 12/01/2009) | 0.12 | 25.3058328 | 3.04 |
| P1613 | u | Cànon d'abocador | 0.57 | 0.8 | 0.46 |
| %1613 | % | Despeses indirectes (07/12/1994) | 6 % | 9.98 | 0.60 |
|  |  | Total |  |  | 10.58 |

| Amidament | Uts. | Llarg | Parcial |
|---|---|---|---|
|  | 3 | 0.8 | 2.40 |
| Total |  |  | 2.4 |

**E0208** m3 Enderroc estructures formigó en massa, inclòs transport a abocador
0.8 m3 × 40.84 = 32.67
Enderroc d'estructures de formigó en massa, inclòs transport a l'abocador, cànon i condicionament del mateix.

| Codi | Ut | Descripció | Rendiment | Preu | Import |
|---|---|---|---|---|---|
| O0102 | h | Oficial 1ª | 0.08 | 29.47 | 2.36 |
| O0110 | h | Peó | 0.4 | 24.49 | 9.80 |
| M0207B | h | Retroexcavadora amb martell trencador (maquinària) | 0.24 | 82.668 | 19.84 |
| M0212B | h | Camió de trabuc 16 m³ | 0.125 | 45.4 | 5.68 |
| P1613 | u | Cànon d'abocador | 1.2 | 0.8 | 0.96 |
| vg | % | Despeses indirectes | 0.305 | 7.2 | 2.20 |
|  |  | Total |  |  | 40.84 |

**E0334** m Tall serra disc paviment mescles bituminoses, formigó o panot, fins 25 cm (10/07/2006)
60 m × 2.37 = 142.20
Tall amb serra de disc de paviment de mescles bituminoses, formigó o panot, fins a una fondària de 25 cm.

| Codi | Ut | Descripció | Rendiment | Preu | Import |
|---|---|---|---|---|---|
| O0101 | h | Cap de colla | 0.01 | 31.22 | 0.31 |
| O0110 | h | Peó | 0.05 | 24.49 | 1.22 |
| M0334 | h | Serra de disc (maquinària; 10/07/2006) | 0.05 | 14.4 | 0.72 |
| vg | % | Despeses indirectes | 0.017 | 7.2 | 0.12 |
|  |  | Total |  |  | 2.37 |

| Amidament | Uts. | Llarg | Parcial |
|---|---|---|---|
|  | 3 | 20 | 60.00 |
| Total |  |  | 60 |

**E0210** m Demolició de vorada i rigola, inclosa la fonamentació, i transport
3 m × 8.14 = 24.42
Demolició de vorada i rigola, inclosa la fonamentació, transport a abocador, cànon i condicionament del mateix.

| Codi | Ut | Descripció | Rendiment | Preu | Import |
|---|---|---|---|---|---|
| O0110 | h | Peó | 0.2 | 24.49 | 4.90 |
| M0207 | h | Retroexcavadora 100 hp (maquinària) | 0.02 | 71.292 | 1.43 |
| M0212B | h | Camió de trabuc 16 m³ | 0.02 | 45.4 | 0.91 |
| P1613 | u | Cànon d'abocador | 0.6 | 0.8 | 0.48 |
| vg | % | Despeses indirectes | 0.058 | 7.2 | 0.42 |
|  |  | Total |  |  | 8.14 |

**E02110** m2 Demolició de paviment de formigó, transport abocador
6 m2 × 5.48 = 32.88
Demolició de paviment de formigó, inclòs transport dels materials de runa a l'abocador, cànon i condicionament del mateix.

| Codi | Ut | Descripció | Rendiment | Preu | Import |
|---|---|---|---|---|---|
| O0110 | h | Peó | 0.05 | 24.49 | 1.22 |
| M0207B | h | Retroexcavadora amb martell trencador | 0.016 | 82.668 | 1.32 |
| M0212B | h | Camió de trabuc 16 m³ | 0.016 | 45.4 | 0.73 |
| M0204 | h | Pala carregadora pneumàtics (maquinària; 12/01/2009) | 0.016 | 58.268112 | 0.93 |
| P1613 | u | Cànon d'abocador | 1.2 | 0.8 | 0.96 |
| vg | % | Despeses indirectes | 0.044 | 7.2 | 0.32 |
|  |  | Total |  |  | 5.48 |

| Amidament | Uts. | Llarg | Ample | Parcial |
|---|---|---|---|---|
|  | 1 | 3 | 2 | 6.00 |
| Total |  |  |  | 6 |

**E0212** m2 Demolició de paviment de panots de morter de ciment, transport abocador
6 m2 × 6.09 = 36.54
Demolició de paviment de panots de morter de ciment col·locats sobre formigó, inclosa la base de formigó i transport dels materials de runa a l'abocador, cànon i condicionament del mateix.

| Codi | Ut | Descripció | Rendiment | Preu | Import |
|---|---|---|---|---|---|
| O0110 | h | Peó | 0.06 | 24.49 | 1.47 |
| M0207B | h | Retroexcavadora amb martell trencador | 0.02 | 82.668 | 1.65 |
| M0212B | h | Camió de trabuc 16 m³ | 0.016 | 45.4 | 0.73 |
| M0204 | h | Pala carregadora pneumàtics | 0.016 | 58.268112 | 0.93 |
| P1613 | u | Cànon d'abocador | 1.2 | 0.8 | 0.96 |
| vg | % | Despeses indirectes | 0.049 | 7.2 | 0.35 |
|  |  | Total |  |  | 6.09 |

| Amidament | Uts. | Llarg | Parcial |
|---|---|---|---|
|  | 3 | 2 | 6.00 |
| Total |  |  | 6 |

**E0213** m2 Demolició paviment de mescla bituminosa, mitjans mecànics, fondària 25 cm
1.2 m2 × 4.04 = 4.85
Demolició de paviment de mescla bituminosa,amb mitjans mecànics, fins a una profunditat de 25 cm., inclòs transport dels materials de runa a l'abocador, cànon i condicionament del mateix.

| Codi | Ut | Descripció | Rendiment | Preu | Import |
|---|---|---|---|---|---|
| O0110 | h | Peó | 0.02 | 24.49 | 0.49 |
| M0201 | h | Compressor aire gasoil 13,3 m³/h | 0.008 | 25.3058328 | 0.20 |
| M0204 | h | Pala carregadora pneumàtics | 0.01 | 58.268112 | 0.58 |
| M0207B | h | Retroexcavadora amb martell trencador | 0.01 | 82.668 | 0.83 |
| M0212B | h | Camió de trabuc 16 m³ | 0.012 | 45.4 | 0.54 |
| P1613 | u | Cànon d'abocador | 1.2 | 0.8 | 0.96 |
| vg | % | Despeses indirectes | 0.061 | 7.2 | 0.44 |
|  |  | Total |  |  | 4.04 |

| Amidament | Uts. | Llarg | Ample | Parcial |
|---|---|---|---|---|
|  | 3 | 0.1 | 4 | 1.20 |
| Total |  |  |  | 1.2 |

**E0672** m Demolició bandes sonores sobre paviment
1 m × 2 = 2.00
Demolició de bandes sonores sobre paviment, inclosa la neteja de la superfície fresada, càrrega i transport a l'abocador, cànon i condicionament del mateix.

| Codi | Ut | Descripció | Rendiment | Preu | Import |
|---|---|---|---|---|---|
| O0101 | h | Cap de colla | 0.005 | 31.22 | 0.16 |
| O0110 | h | Peó | 0.015 | 24.49 | 0.37 |
| M0242 | h | Fresadora | 0.005 | 133.01 | 0.67 |
| M0212B | h | Camió de trabuc 16 m³ | 0.005 | 45.4 | 0.23 |
| M0220 | h | Escombradora autopropulsada | 0.006 | 42.15 | 0.25 |
| P1613 | u | Cànon d'abocador | 0.25 | 0.8 | 0.20 |
| vg | % | Despeses indirectes | 0.017 | 7.2 | 0.12 |
|  |  | Total |  |  | 2 |

**E0215** u Desmuntatge de senyal de trànsit i demolició ancoratges
2 u × 18.21 = 36.42
Desmuntatge de senyal de trànsit i demolició d'ancoratges amb base de formigó, inclòs càrrega i transport al magatzem de Diputació, inclòs cànon d'abocador.

| Codi | Ut | Descripció | Rendiment | Preu | Import |
|---|---|---|---|---|---|
| O0102 | h | Oficial 1ª | 0.05 | 29.47 | 1.47 |
| O0110 | h | Peó | 0.3 | 24.49 | 7.35 |
| M0201 | h | Compressor aire gasoil 13,3 m³/h | 0.025 | 25.3058328 | 0.63 |
| M0207 | h | Retroexcavadora 100 hp | 0.01 | 71.292 | 0.71 |
| M0229 | h | Compressor d'aire de gasoil 3m³ (maquinària; 12/01/2009) | 0.1 | 8.468244 | 0.85 |
| M0212B | h | Camió de trabuc 16 m³ | 0.12 | 45.4 | 5.45 |
| P1613 | u | Cànon d'abocador | 1 | 0.8 | 0.80 |
| vg | % | Despeses indirectes | 0.132 | 7.2 | 0.95 |
|  |  | Total |  |  | 18.21 |

**E0219** m Desmuntatge tanca metàl·lica, inclòs transport a abocador
2 m × 9.18 = 18.36
Desmuntatge de tanca metàl·lica, inclòs càrrega, transport dels materials i cànon de l'abocador autoritzat.

| Codi | Ut | Descripció | Rendiment | Preu | Import |
|---|---|---|---|---|---|
| O0102 | h | Oficial 1ª | 0.03 | 29.47 | 0.88 |
| O0110 | h | Peó | 0.2 | 24.49 | 4.90 |
| M0201 | h | Compressor aire gasoil 13,3 m³/h | 0.01 | 25.3058328 | 0.25 |
| M0226 | h | Grup electrògen de 20/30 kVA (maquinària; 12/01/2009) | 0.01 | 5.686704 | 0.06 |
| M0212B | h | Camió de trabuc 16 m³ | 0.04 | 45.4 | 1.82 |
| P1613 | u | Cànon d'abocador | 1 | 0.8 | 0.80 |
| vg | % | Despeses indirectes | 0.065 | 7.2 | 0.47 |
|  |  | Total |  |  | 9.18 |

**E9932** ut Retirada d'elements d'urbanització existents (07/12/1994)
1 ut × 156.06 = 156.06
Retirada de mobiliari i elements d'urbanització existents a zona d'aplec indicada per la propietat, conservació, manteniment i posterior muntatge del mateix, inclòs tots els treballs necessaris de desmuntatge i recol·locació.

| Codi | Ut | Descripció | Rendiment | Preu |
|---|---|---|---|---|
| O0101 | h | Cap de colla | 0.2 | 31.22 |
| O0102 | h | Oficial 1ª | 0.8 | 29.47 |
| O0110 | h | Peó | 0.8 | 24.49 |
| M0201 | h | Compressor aire gasoil 13,3 m³/h | 0.6 | 25.3058328 |
| M0207 | h | Retroexcavadora 100 hp | 0.16 | 71.292 |
| M0212B | h | Camió de trabuc 16 m³ | 0.2 | 45.4 |
| M0214 | h | Camió grua 12 tn (maquinària) | 0.5 | 50.484 |
| M0226 | h | Grup electrògen de 20/30 kVA | 0.65 | 5.686704 |
| A0901 | pp | Elements de muntatge (12/01/2009) | 100 | 0.22032 |
| P1613 | u | Cànon d'abocador | 14 | 0.8 |
| %16130 | % | Despeses indirectes | 6 % |  |

**E0223** m Demolició de col·lector existent de fins a 800 mm de diàmetre
1 m × 8.46 = 8.46
Demolició de col·lector existent de fins a 800 mm de diàmetre de qualsevol material, amb mitjans mecànics i càrrega sobre camió, inclòs transport a abocador, cànon i condicionament del mateix.

| Codi | Ut | Descripció | Rendiment | Preu | Import |
|---|---|---|---|---|---|
| O0102 | h | Oficial 1ª | 0.04 | 29.47 | 1.18 |
| O0110 | h | Peó | 0.08 | 24.49 | 1.96 |
| M0201 | h | Compressor aire gasoil 13,3 m³/h | 0.06 | 25.3058328 | 1.52 |
| M0204 | h | Pala carregadora pneumàtics | 0.02 | 58.268112 | 1.17 |
| M0212B | h | Camió de trabuc 16 m³ | 0.03 | 45.4 | 1.36 |
| P1613 | u | Cànon d'abocador | 1 | 0.8 | 0.80 |
| vg | % | Despeses indirectes | 0.065 | 7.2 | 0.47 |
|  |  | Total |  |  | 8.46 |

**E0224** u Demolició de pou de diàmetre 100 cm, de parets de 30 cm de maó, amb mitjans mecànics i càrrega sobre camió
3 u × 86.53 = 259.59
Demolició de pou de diàmetre 100 cm, de parets de 30 cm de maó, amb mitjans mecànics i càrrega sobre camió, inclòs transport a abocador, cànon i condicionament del mateix.

| Codi | Ut | Descripció | Rendiment | Preu | Import |
|---|---|---|---|---|---|
| O0102 | h | Oficial 1ª | 0.7 | 29.47 | 20.63 |
| O0110 | h | Peó | 0.7 | 24.49 | 17.14 |
| M0207 | h | Retroexcavadora 100 hp | 0.45 | 71.292 | 32.08 |
| M0212B | h | Camió de trabuc 16 m³ | 0.25 | 45.4 | 11.35 |
| P1613 | u | Cànon d'abocador | 1 | 0.8 | 0.80 |
| vg | % | Despeses indirectes | 0.629 | 7.2 | 4.53 |
|  |  | Total |  |  | 86.53 |

**E0225** m Desmuntatge canalitzacions, conduccions i tubs de servei de qualsevol diàmetre
15 m × 2.28 = 34.20
Desmuntatge de canalitzacions, conduccions i tubs de servei de qualsevol tipus i diàmetre, inclòs part proporcional d'accessoris i arquetes de la instal·lació superficial o soterrada, amb mitjans mecànics i manuals, inclòs càrrega i transport a abocador, cànon i condicionament del mateix.

| Codi | Ut | Descripció | Rendiment | Preu | Import |
|---|---|---|---|---|---|
| O0102 | h | Oficial 1ª | 0.001 | 29.47 | 0.03 |
| O0110 | h | Peó | 0.02 | 24.49 | 0.49 |
| M0207 | h | Retroexcavadora 100 hp | 0.005 | 71.292 | 0.36 |
| M0212B | h | Camió de trabuc 16 m³ | 0.005 | 45.4 | 0.23 |
| P1613 | u | Cànon d'abocador | 1 | 0.8 | 0.80 |
| vg | % | Despeses indirectes | 0.051 | 7.2 | 0.37 |
|  |  | Total |  |  | 2.28 |

| Amidament | Uts. | Llarg | Parcial |
|---|---|---|---|
|  | 3 | 5 | 15.00 |
| Total |  |  | 15 |

**E0306** m3 Excavació rases i pous, mitjans mecànics, cànon abocador
4.5 m3 × 23.92 = 107.64
Excavació en rases, pous o fonaments, amb mitjans mecànics i manuals en qualsevol tipus tipus de terreny, inclòs càrrega i transport a l'interior d'obra o abocador controlat, inclòs el seu cànon.

| Codi | Ut | Descripció | Rendiment | Preu | Import |
|---|---|---|---|---|---|
| O0101 | h | Cap de colla | 0.025 | 31.22 | 0.78 |
| O0102 | h | Oficial 1ª | 0.07 | 29.47 | 2.06 |
| O0110 | h | Peó | 0.25 | 24.49 | 6.12 |
| M0207B | h | Retroexcavadora amb martell trencador | 0.12 | 82.668 | 9.92 |
| M0228 | h | Electrobomba sumergible 20 kW (maquinària; 12/01/2009) | 0.02 | 4.5617256 | 0.09 |
| M0212B | h | Camió de trabuc 16 m³ | 0.06 | 45.4 | 2.72 |
| P1613 | u | Cànon d'abocador | 1.2 | 0.8 | 0.96 |
| vg | % | Despeses indirectes | 0.177 | 7.2 | 1.27 |
|  |  | Total |  |  | 23.92 |

| Amidament | Uts. | Llarg | Ample | Alt | Parcial |
|---|---|---|---|---|---|
|  | 3 | 6 | 0.5 | 0.5 | 4.50 |
| Total |  |  |  |  | 4.5 |

**E0342** m3 Excavació manual en rases, pous o fonaments, inclòs tranport
1.5 m3 × 60.24 = 90.36
Excavació manual en rases, pous o fonaments, inclòs càrrega i transport.

| Codi | Ut | Descripció | Rendiment | Preu | Import |
|---|---|---|---|---|---|
| O0101 | h | Cap de colla | 0.05 | 31.22 | 1.56 |
| O0102 | h | Oficial 1ª | 0.2 | 29.47 | 5.89 |
| O0110 | h | Peó | 2 | 24.49 | 48.98 |
| P1613 | u | Cànon d'abocador | 1.2 | 0.8 | 0.96 |
| vg | % | Despeses indirectes | 0.396 | 7.2 | 2.85 |
|  |  | Total |  |  | 60.24 |

| Amidament | Uts. | Llarg | Ample | Alt | Parcial |
|---|---|---|---|---|---|
|  | 3 | 2 | 0.5 | 0.5 | 1.50 |
| Total |  |  |  |  | 1.5 |

**E0316** m3 Rebliment i piconatge rasa, material préstec, inclòs càrrega i transport
4.5 m3 × 12.17 = 54.77
Rebliment i piconatge de rasa amb compactació amb base a l'assaig de referència amb material apte de préstec, inclòs càrrega i transport.

| Codi | Ut | Descripció | Rendiment | Preu | Import |
|---|---|---|---|---|---|
| O0101 | h | Cap de colla | 0.01 | 31.22 | 0.31 |
| O0102 | h | Oficial 1ª | 0.03 | 29.47 | 0.88 |
| O0110 | h | Peó | 0.07 | 24.49 | 1.71 |
| P0307 | m3 | Terra de préstec (material) | 1 | 6 | 6.00 |
| M0207 | h | Retroexcavadora 100 hp | 0.03 | 71.292 | 2.14 |
| M0211 | h | Corró de llança 650 kg (maquinària; 12/01/2009) | 0.05 | 11.5341192 | 0.58 |
| vg | % | Despeses indirectes | 0.077 | 7.2 | 0.55 |
|  |  | Total |  |  | 12.17 |

| Amidament | Uts. | Llarg | Ample | Alt | Parcial |
|---|---|---|---|---|---|
|  | 3 | 6 | 0.5 | 0.5 | 4.50 |
| Total |  |  |  |  | 4.5 |

**E0317** m3 Rebliment i piconatge rasa, material pròpia obra, inclòs càrrega i transport
9 m3 × 5.55 = 49.95
Rebliment i piconatge de rasa amb compactació amb base a l'assaig de referència amb material apte procedent de la pròpia obra, inclòs càrrega i transport.

| Codi | Ut | Descripció | Rendiment | Preu | Import |
|---|---|---|---|---|---|
| O0101 | h | Cap de colla | 0.01 | 31.22 | 0.31 |
| O0102 | h | Oficial 1ª | 0.03 | 29.47 | 0.88 |
| O0110 | h | Peó | 0.07 | 24.49 | 1.71 |
| M0207 | h | Retroexcavadora 100 hp | 0.025 | 71.292 | 1.78 |
| M0211 | h | Corró de llança 650 kg | 0.05 | 11.5341192 | 0.58 |
| vg | % | Despeses indirectes | 0.04 | 7.2 | 0.29 |
|  |  | Total |  |  | 5.55 |

| Amidament | Uts. | Llarg | Ample | Alt | Parcial |
|---|---|---|---|---|---|
|  | 6 | 6 | 0.5 | 0.5 | 9.00 |
| Total |  |  |  |  | 9 |

**E0319** m3 Rebliment i piconatge localitzat amb material filtrant
2 m3 × 30.96 = 61.92
Rebliment amb material filtrant darrera d'alçats d'obres de fàbrica i murs d'escullera, inclòs càrrega, transport, estesa i piconatge.

| Codi | Ut | Descripció | Rendiment | Preu | Import |
|---|---|---|---|---|---|
| O0101 | h | Cap de colla | 0.05 | 31.22 | 1.56 |
| O0102 | h | Oficial 1ª | 0.09 | 29.47 | 2.65 |
| O0110 | h | Peó | 0.15 | 24.49 | 3.67 |
| P0308 | m3 | Material filtrant (material; 09/10/2009) | 1 | 19.6344 | 19.63 |
| M0207 | h | Retroexcavadora 100 hp | 0.025 | 71.292 | 1.78 |
| vg | % | Despeses indirectes | 0.232 | 7.2 | 1.67 |
|  |  | Total |  |  | 30.96 |

| Amidament | Uts. | Llarg | Ample | Alt | Parcial |
|---|---|---|---|---|---|
|  | 2 | 4 | 0.5 | 0.5 | 2.00 |
| Total |  |  |  |  | 2 |

**E0323** m3 Rebliment i piconatge amb material filtrant en sanejaments de flonjalls
6 m3 × 34.74 = 208.44
Rebliment i piconatge amb material filtrant en sanejaments de flonjalls, inclòs càrrega i transport.

| Codi | Ut | Descripció | Rendiment | Preu | Import |
|---|---|---|---|---|---|
| O0101 | h | Cap de colla | 0.1 | 31.22 | 3.12 |
| O0110 | h | Peó | 0.2 | 24.49 | 4.90 |
| P0308 | m3 | Material filtrant | 1 | 19.6344 | 19.63 |
| M0207 | h | Retroexcavadora 100 hp | 0.03 | 71.292 | 2.14 |
| M0212B | h | Camió de trabuc 16 m³ | 0.02 | 45.4 | 0.91 |
| M0209 | h | Corró vibratori autop. 8 a 10 t (maquinària; 12/01/2009) | 0.03 | 55.507176 | 1.67 |
| M0213 | h | Camió cisterna de 8 m³ | 0.01 | 48 | 0.48 |
| vg | % | Despeses indirectes | 0.262 | 7.2 | 1.89 |
|  |  | Total |  |  | 34.74 |

| Amidament | Uts. | Llarg | Ample | Parcial |
|---|---|---|---|---|
|  | 3 | 1 | 2 | 6.00 |
| Total |  |  |  | 6 |

**E0322** m3 Arena de riu en recobriment de tubs D<5 mm rentada
1.8 m3 × 24.41 = 43.94
Arena de riu en reblert de rases i recobriment de tubs de D<5mm, rentada, neta, solta i exempta de substàncies orgàniques, argila o partícules terrosses, en tongades de 20 cm com a màxim, inclòs càrrega, transport i piconatge.

| Codi | Ut | Descripció | Rendiment | Preu | Import |
|---|---|---|---|---|---|
| O0101 | h | Cap de colla | 0.05 | 31.22 | 1.56 |
| O0110 | h | Peó | 0.16 | 24.49 | 3.92 |
| P03150 | m3 | Sorra de riu a peu d'obra (material) | 1 | 15.828 | 15.83 |
| M0207 | h | Retroexcavadora 100 hp | 0.025 | 71.292 | 1.78 |
| vg | % | Despeses indirectes | 0.184 | 7.2 | 1.32 |
|  |  | Total |  |  | 24.41 |

| Amidament | Uts. | Llarg | Ample | Alt | Parcial |
|---|---|---|---|---|---|
|  | 6 | 6 | 0.1 | 0.5 | 1.80 |
| Total |  |  |  |  | 1.8 |

**E03221** m3 Arena natural rentada 0/2 (serveis CAT i E-distribución) (07/12/1994)
1.8 m3 × 41.34 = 74.41
Arena natural rentada 0/2 mm en recobriment de canalitzacions i conduccions elèctriques, inclòs càrrega, transport i estesa en rasa amb mitjans mecànics i manuals.

| Codi | Ut | Descripció | Rendiment | Preu | Import |
|---|---|---|---|---|---|
| O0101 | h | Cap de colla | 0.05 | 31.22 | 1.56 |
| O0110 | h | Peó | 0.16 | 24.49 | 3.92 |
| P03151 | m3 | Arena rentada 0/2 mm (material; 11/11/2019) | 1 | 31.74 | 31.74 |
| M0207 | h | Retroexcavadora 100 hp | 0.025 | 71.292 | 1.78 |
| %16130 | % | Despeses indirectes | 6 % | 39.00 | 2.34 |
|  |  | Total |  |  | 41.34 |

| Amidament | Uts. | Llarg | Ample | Alt | Parcial |
|---|---|---|---|---|---|
|  | 6 | 6 | 0.1 | 0.5 | 1.80 |
| Total |  |  |  |  | 1.8 |

**E0341** u Cales per a localització serveis
5 u × 71.58 = 357.90
Cales pera a la localització dels serveis existents.

| Codi | Ut | Descripció | Rendiment | Preu | Import |
|---|---|---|---|---|---|
| O0101 | h | Cap de colla | 0.1 | 31.22 | 3.12 |
| O0102 | h | Oficial 1ª | 0.4 | 29.47 | 11.79 |
| O0110 | h | Peó | 1 | 24.49 | 24.49 |
| M0207 | h | Retroexcavadora 100 hp | 0.4 | 71.292 | 28.52 |
| vg | % | Despeses indirectes | 0.508 | 7.2 | 3.66 |
|  |  | Total |  |  | 71.58 |

### 04.02 DRENATGE (07/12/1994)
Import: 7958.66

**E0871** m Tub de PP corrugat doble capa Ø125 mm (10/08/1999)
1 m × 13.11 = 13.11
Tub de PP corrugat doble capa de 125 mm. de diàmetre nominal i SN 8 kN/m2, inclòs pp de peces especials i accessoris, col·locat.

| Codi | Ut | Descripció | Rendiment | Preu | Import |
|---|---|---|---|---|---|
| O0101 | h | Cap de colla | 0.05 | 31.22 | 1.561 |
| O0102 | h | Oficial 1ª | 0.1 | 29.47 | 2.947 |
| O0110 | h | Peó | 0.1 | 24.49 | 2.449 |
| P1236 | m | Tub de pp DN125 mm., SN 8 kN/m2 (material; 01/04/2009) | 1 | 4.2163056 | 4.216 |
| P%1615 | % | Part proporcional accessoris (10/08/1999) | 30 % | 4.216 | 1.265 |
| vg | % | Despeses indirectes | 0.093 | 7.2 | 0.670 |
|  |  | Total |  |  | 13.11 |

**E0870** m Tub de PP corrugat doble capa Ø160 mm (10/08/1999)
1 m × 15.6 = 15.60
Tub de PP corrugat doble capa de 160 mm. de diàmetre nominal i SN 8 kN/m2, inclòs pp de peces especials i accessoris, col·locat.

| Codi | Ut | Descripció | Rendiment | Preu | Import |
|---|---|---|---|---|---|
| O0101 | h | Cap de colla | 0.05 | 31.22 | 1.56 |
| O0102 | h | Oficial 1ª | 0.1 | 29.47 | 2.95 |
| O0110 | h | Peó | 0.1 | 24.49 | 2.45 |
| P1235 | m | Tub de pp DN160 mm., SN 8 kN/m2 (material; 01/04/2009) | 1 | 6.0313968 | 6.03 |
| P%1615 | % | Part proporcional accessoris | 30 % | 6.03 | 1.81 |
| vg | % | Despeses indirectes | 0.113 | 7.2 | 0.81 |
|  |  | Total |  |  | 15.6 |

**E0872** m Tub de PP corrugat doble capa Ø200 mm (10/08/1999)
6 m × 19.41 = 116.46
Tub de PP corrugat doble capa de 200 mm. de diàmetre nominal i SN 8 kN/m2, inclòs pp de peces especials i accessoris, col·locat.

| Codi | Ut | Descripció | Rendiment | Preu | Import |
|---|---|---|---|---|---|
| O0101 | h | Cap de colla | 0.05 | 31.22 | 1.56 |
| O0102 | h | Oficial 1ª | 0.1 | 29.47 | 2.95 |
| O0110 | h | Peó | 0.1 | 24.49 | 2.45 |
| P1237 | m | Tub de pp DN200 mm., SN 8 kN/m2 (material; 01/04/2009) | 1 | 8.7823944 | 8.78 |
| P%1615 | % | Part proporcional accessoris | 30 % | 8.78 | 2.63 |
| vg | % | Despeses indirectes | 0.143 | 7.2 | 1.03 |
|  |  | Total |  |  | 19.41 |

**E0874** m Tub de PP corrugat doble capa Ø315 mm
6 m × 27.1 = 162.60
Tub de PP corrugat doble capa de 315 mm. de diàmetre nominal i SN 8 kN/m2, inclòs pp de peces especials i accessoris, col·locat.

| Codi | Ut | Descripció | Rendiment | Preu | Import |
|---|---|---|---|---|---|
| O0101 | h | Cap de colla | 0.03 | 31.22 | 0.94 |
| O0102 | h | Oficial 1ª | 0.14 | 29.47 | 4.13 |
| O0110 | h | Peó | 0.14 | 24.49 | 3.43 |
| P1241 | m | Tub de pp DN315 mm., SN 8 kN/m2 (material) | 1 | 13.188 | 13.19 |
| P%1615 | % | Part proporcional accessoris | 30 % | 13.19 | 3.96 |
| vg | % | Despeses indirectes | 0.201 | 7.2 | 1.45 |
|  |  | Total |  |  | 27.1 |

**E0875** m Tub de PP corrugat doble capa Ø400 mm
4 m × 30.98 = 123.92
Tub de PP corrugat doble capa de 400 mm. de diàmetre nominal i SN 8 kN/m2, inclòs pp de peces especials i accessoris, col·locat.

| Codi | Ut | Descripció | Rendiment | Preu | Import |
|---|---|---|---|---|---|
| O0101 | h | Cap de colla | 0.03 | 31.22 | 0.94 |
| O0102 | h | Oficial 1ª | 0.16 | 29.47 | 4.72 |
| O0110 | h | Peó | 0.16 | 24.49 | 3.92 |
| P1242 | m | Tub de pp DN400 mm., SN 8 kN/m2 (material) | 1 | 15.18 | 15.18 |
| P%1615 | % | Part proporcional accessoris | 30 % | 15.18 | 4.55 |
| vg | % | Despeses indirectes | 0.23 | 7.2 | 1.66 |
|  |  | Total |  |  | 30.98 |

**E0876** m Tub de PP corrugat doble capa Ø500 mm (10/08/1999)
2 m × 39.02 = 78.04
Tub de PP corrugat doble capa de 500 mm. de diàmetre nominal i SN 8 kN/m2, inclòs pp de peces especials i accessoris, col·locat.

| Codi | Ut | Descripció | Rendiment | Preu | Import |
|---|---|---|---|---|---|
| O0101 | h | Cap de colla | 0.02 | 31.22 | 0.62 |
| O0102 | h | Oficial 1ª | 0.05 | 29.47 | 1.47 |
| O0110 | h | Peó | 0.05 | 24.49 | 1.22 |
| P1243 | m | Tub de pp DN500 mm., SN 8 kN/m2 (material; 09/10/2009) | 1 | 25.8 | 25.80 |
| P%1615 | % | Part proporcional accessoris | 30 % | 25.80 | 7.74 |
| vg | % | Despeses indirectes | 0.302 | 7.2 | 2.17 |
|  |  | Total |  |  | 39.02 |

**E0836** u Pou registre DN1000 formigó prefabricat (sense tapa i pates) Hmax=1,80 m
1 u × 348.03 = 348.03
Pou de registre Ø1000 de formigó prefabricat fins 1,80 m d'alçada.

| Codi | Ut | Descripció | Rendiment | Preu | Import |
|---|---|---|---|---|---|
| O0101 | h | Cap de colla | 0.02 | 31.22 | 0.624 |
| O0102 | h | Oficial 1ª | 1.5 | 29.47 | 44.205 |
| O0110 | h | Peó | 2 | 24.49 | 48.980 |
| P1609 | m3 | Excavació de terres | 2.2 | 13.344 | 29.357 |
| P0652 | u | Con reductor asimètric 1000x690 mm (material) | 1 | 84 | 84.000 |
| P0503 | m3 | Formigó HM-20 posat a l'obra (material) | 0.6 | 80.4 | 48.240 |
| E0515 | m2 | Encofrat de fusta per a fonaments i/o formigó ocult | 2.44 | 30.55 | 74.542 |
| M0225 | h | Vibrador (maquinària; 12/01/2009) | 0.03 | 2.5095672 | 0.075 |
| vg | % | Despeses indirectes | 2.501 | 7.2 | 18.007 |
|  |  | Total |  |  | 348.03 |

**E08372** u Anell prefabricat de 1000x300 per recreixement de pou
1 u × 52.36 = 52.36
Anell prefabricat Ø1000 i 0,3 metres d'alçada per recreixement de pou nou o existent.

| Codi | Ut | Descripció | Rendiment | Preu | Import |
|---|---|---|---|---|---|
| O0101 | h | Cap de colla | 0.01 | 31.22 | 0.31 |
| O0102 | h | Oficial 1ª | 0.2 | 29.47 | 5.89 |
| O0110 | h | Peó | 0.2 | 24.49 | 4.90 |
| P0655 | u | Anell prefabricat 1000x300 mm (material) | 1 | 38.4 | 38.40 |
| vg | % | Despeses indirectes | 0.397 | 7.2 | 2.86 |
|  |  | Total |  |  | 52.36 |

**E08201** u Embornal amb bústia i reixa anti-caiguda de bicletes de fosa 840x340x70 mm C-250
2 u × 293.68 = 587.36
Embornal amb vorada tipus bústia, inclòs reixa i marc abatible anti-caiguda de bicicletes de fosa dúctil de 840x340x70 mm classe C-250, acabat amb pintura negra asfàltica, inclou excavació, totalment acabada.

| Codi | Ut | Descripció | Rendiment | Preu | Import |
|---|---|---|---|---|---|
| O0102 | h | Oficial 1ª | 1.05 | 29.47 | 30.94 |
| O0101 | h | Cap de colla | 0.1 | 31.22 | 3.12 |
| O0110 | h | Peó | 1.05 | 24.49 | 25.71 |
| P06203 |  | Reixa i marc C-250 anti-bicicletes (material; 18/10/2021) | 1 | 114.24 | 114.24 |
| P1609 | m3 | Excavació de terres | 1 | 13.344 | 13.34 |
| P1005 | m | Vorada pref. form. tipus bústia. (material; 01/04/2009) | 1 | 11.78064 | 11.78 |
| vgz | % | Despeses indirectes (vg) (29/06/2020) | 1.887 | 7.2 | 13.59 |
| E0515 | m2 | Encofrat de fusta per a fonaments i/o formigó ocult | 1.87 | 30.55 | 57.13 |
| E0502 | m3 | Formigó HM-20 fonaments | 0.25 | 95.31 | 23.83 |
|  |  | Total |  |  | 293.68 |

**E0820A1** u Embornal amb bústia i reixa fosa grisa 700x360x50 mm. (07/12/1994)
2 u × 267.56 = 535.12
Embornal amb bústia i reixa de fosa grisa de 700x360x50 mm. i bastiment, totalment acabada.

| Codi | Ut | Descripció | Rendiment | Preu | Import |
|---|---|---|---|---|---|
| O0101 | h | Cap de colla | 0.1 | 31.22 | 3.12 |
| O0102 | h | Oficial 1ª | 1 | 29.47 | 29.47 |
| O0110 | h | Peó | 1 | 24.49 | 24.49 |
| P1609 | m3 | Excavació de terres | 0.9 | 13.344 | 12.01 |
| E0109 | m2 | Encofrat de fusta per a fonaments i formigó ocult, col.locat. | 1.87 | 40.392 | 75.53 |
| E0502 | m3 | Formigó HM-20 fonaments | 0.25 | 95.31 | 23.83 |
| P06204 | u | Reixa i bastiment 700x360x50 mm C-250 (material) | 1 | 72.192 | 72.19 |
| P1005 | m | Vorada pref. form. tipus bústia. | 1 | 11.78064 | 11.78 |
| %16130 | % | Despeses indirectes | 6 % | 252.42 | 15.15 |
|  |  | Total |  |  | 267.56 |

**E0820** u Embornal pla amb reixa fosa grisa 980x495x70 mm. (07/12/1994)
1 u × 327.16 = 327.16
Embornal pla, inclòs reixa de fosa grisa de 980x490x70mm, classe D-400 per 40Tn de càrrega de ruptura i marc abatible, totalment acabada.

| Codi | Ut | Descripció | Rendiment | Preu | Import |
|---|---|---|---|---|---|
| O0101 | h | Cap de colla | 0.1 | 31.22 | 3.12 |
| O0102 | h | Oficial 1ª | 1 | 29.47 | 29.47 |
| O0110 | h | Peó | 1 | 24.49 | 24.49 |
| P1609 | m3 | Excavació de terres | 0.9 | 13.344 | 12.01 |
| P0504 | m3 | Formigó HM-20 posat a l'obra (material; 13/02/2017) | 0.462 | 52 | 24.02 |
| E0515 | m2 | Encofrat de fusta per a fonaments i/o formigó ocult | 1.87 | 30.55 | 57.13 |
| P0617 | u | Reixa i bastiment 985x495x70 mm D-400 (material) | 1 | 158.4 | 158.40 |
| %1613 | % | Despeses indirectes | 6 % | 308.64 | 18.52 |
|  |  | Total |  |  | 327.16 |

**E08205** u Embornal amb bústia i reixa talla-aigües de fosa 985x495x70 mm D-400
2 u × 328.92 = 657.84
Embornal amb vorada tipus bústia i reixa de fosa dúctil de 985x495x70 mm amb marc angular, classe D-400, acabat amb pintura negra asfàltica, inclou excavació, totalment acabada.

| Codi | Ut | Descripció | Rendiment | Preu | Import |
|---|---|---|---|---|---|
| O0110 | h | Peó | 1.85 | 24.49 | 45.31 |
| O0101 | h | Cap de colla | 0.1 | 31.22 | 3.12 |
| O0102 | h | Oficial 1ª | 1.85 | 29.47 | 54.52 |
| P1609 | m3 | Excavació de terres | 1 | 13.344 | 13.34 |
| P0617 | u | Reixa i bastiment 985x495x70 mm D-400 | 1 | 158.4 | 158.40 |
| P1005 | m | Vorada pref. form. tipus bústia. | 1 | 11.78064 | 11.78 |
| E0502 | m3 | Formigó HM-20 fonaments | 0.25 | 95.31 | 23.83 |
| %16131 | % | Despeses indirectes (23/09/2020) | 6 % | 310.30 | 18.62 |
|  |  | Total |  |  | 328.92 |

**E08206** u Embornal amb reixa talla-aigües de fosa 985x495x70 mm D-400
2 u × 313.57 = 627.14
Embornal amb reixa de fosa dúctil de 985x495x70 mm amb marc angular, classe D-400, acabat amb pintura negra asfàltica, inclou excavació, totalment acabada.

| Codi | Ut | Descripció | Rendiment | Preu | Import |
|---|---|---|---|---|---|
| O0110 | h | Peó | 1.8 | 24.49 | 44.08 |
| O0101 | h | Cap de colla | 0.1 | 31.22 | 3.12 |
| O0102 | h | Oficial 1ª | 1.8 | 29.47 | 53.05 |
| P1609 | m3 | Excavació de terres | 1 | 13.344 | 13.34 |
| P0617 | u | Reixa i bastiment 985x495x70 mm D-400 | 1 | 158.4 | 158.40 |
| E0502 | m3 | Formigó HM-20 fonaments | 0.25 | 95.31 | 23.83 |
| %16131 | % | Despeses indirectes | 6 % | 295.82 | 17.75 |
|  |  | Total |  |  | 313.57 |

**E0825** u Tapa fosa Ø600 mm, classe D-400 pestell seguretat i junta insonora
2 u × 182.44 = 364.88
Subministrament i col·locació de tapa i cèrcol de pou abatible circular de Ø 600 mm de fosa dúctil acabat amb pintura negra asfàltica, classe D-400, amb tancament i pestell de seguretat, inclòs marc, junta d'estanqueïat i insonoritzant, col·locat amb microformigó amb fibres metàl·liques o morters de fraguat ràpid de 50 MPa de color, segons normativa i especificacions tècniques.

| Codi | Ut | Descripció | Rendiment | Preu | Import |
|---|---|---|---|---|---|
| O0102 | h | Oficial 1ª | 0.3 | 29.47 | 8.84 |
| O0110 | h | Peó | 0.6 | 24.49 | 14.69 |
| O0101 | h | Cap de colla | 0.02 | 31.22 | 0.62 |
| P0618 | u | Tapa fosa Ø650 mm. exterior, marc Ø800 mm., classe D-400 (material) | 1 | 148.2 | 148.20 |
| vgz | % | Despeses indirectes | 1.401 | 7.2 | 10.09 |
|  |  | Total |  |  | 182.44 |

**E0859** u Tapa alleugerida 44x160 cm tipus tràmex amb malla de 30x30 mm (12/01/2009)
1 u × 69.09 = 69.09
Tapa alleugerida tipus tràmex de dimensions 44x160 cm., amb malla de 30x30 mm, platina de 30x3 mm cercolant la malla, i malla electrosoldada entregirada, inclòs bastiment ancorat al formigó, col·locada.

| Codi | Ut | Descripció | Rendiment | Preu | Import |
|---|---|---|---|---|---|
| O0101 | h | Cap de colla | 0.01 | 31.22 | 0.31 |
| O0102 | h | Oficial 1ª | 0.04 | 29.47 | 1.18 |
| O0110 | h | Peó | 0.15 | 24.49 | 3.67 |
| P0631 | m2 | Tapa tràmex de 0.03x0.03m (material; 12/01/2009) | 0.704 | 85.3252848 | 60.07 |
| vg | % | Despeses indirectes | 0.536 | 7.2 | 3.86 |
|  |  | Total |  |  | 69.09 |

**E0824** u Reixa de 648x300x46 mm (per buneres, model D-4A Burgo)
1 u × 88.3 = 88.30
Subministrament i col·locació de reixa de fosa, de 648x300x46 mm, inclòs bastiment, per embornal.

| Codi | Ut | Descripció | Rendiment | Preu | Import |
|---|---|---|---|---|---|
| O0101 | h | Cap de colla | 0.01 | 31.22 | 0.31 |
| O0102 | h | Oficial 1ª | 0.04 | 29.47 | 1.18 |
| O0110 | h | Peó | 0.15 | 24.49 | 3.67 |
| P06201 | u | Reixa i bastiment 700x360x100 mm. (material) | 1 | 78.192 | 78.19 |
| vg | % | Despeses indirectes | 0.687 | 7.2 | 4.95 |
|  |  | Total |  |  | 88.3 |

**E0839** m2 Reixa de tràmex d'acer galvanitzat, 30x30 mm, gruix 30 mm i pletina de 2 mm
2 m2 × 81.07 = 162.14
Subministrament i col·locació de reixa en tràmex d'acer galvanitzat, de 30x30x30 mm i gruix de pletina de 2 mm, inclòs bastiment, segons plànols.

| Codi | Ut | Descripció | Rendiment | Preu | Import |
|---|---|---|---|---|---|
| O0101 | h | Cap de colla | 0.01 | 31.22 | 0.31 |
| O0102 | h | Oficial 1ª | 0.1 | 29.47 | 2.95 |
| O0110 | h | Peó | 0.2 | 24.49 | 4.90 |
| P0632 | m2 | Reixa tràmex acer galvanitzat 30x30x30mm, gruix pletina 2 mm (material) | 1 | 68.4 | 68.40 |
| vg | % | Despeses indirectes | 0.626 | 7.2 | 4.51 |
|  |  | Total |  |  | 81.07 |

**E0892** u Anulació d'embornal existent
2 u × 152.9 = 305.80
Anul·lació d'embornal existent, inclosa la connexió amb el col·lector, totalment acabat.

| Codi | Ut | Descripció | Rendiment | Preu |
|---|---|---|---|---|
| O0102 | h | Oficial 1ª | 2 | 29.47 |
| O0110 | h | Peó | 2 | 24.49 |
| P0503 | m3 | Formigó HM-20 posat a l'obra | 0.15 | 80.4 |
| E0515 | m2 | Encofrat de fusta per a fonaments i/o formigó ocult | 0.8 | 30.55 |
| P0805 | u | Maó massís 29x14x5 cm. a rev. (material) | 6 | 0.144 |
| M0225 | h | Vibrador | 0.1 | 2.5095672 |
| vg | % | Despeses indirectes | 1.027 | 7.2 |

**E0821** u Recreixement i anivellació pericó o bunera
2 u × 78.15 = 156.30
Repicat de xapa de morter, neteja, recreixement i anivellació de pericó, pou de registre, o bunera existent de qualsevol tipus a nova cota d'acabat, totalment acabat.

| Codi | Ut | Descripció | Rendiment | Preu | Import |
|---|---|---|---|---|---|
| O0101 | h | Cap de colla | 0.08 | 31.22 | 2.50 |
| O0102 | h | Oficial 1ª | 0.7 | 29.47 | 20.63 |
| O0110 | h | Peó | 0.7 | 24.49 | 17.14 |
| P0503 | m3 | Formigó HM-20 posat a l'obra | 0.1 | 80.4 | 8.04 |
| P0602 | kg | Filferro recuit (material; 12/01/2009) | 0.3 | 1.8790848 | 0.56 |
| P0604 | kg | Claus d'acer zincats (material; 12/01/2009) | 0.15 | 2.0521584 | 0.31 |
| P0701 | m | Tauló de fusta de pi (material; 12/01/2009) | 2 | 0.5068584 | 1.01 |
| P0702 | m3 | Llata de fusta de pi (material; 12/01/2009) | 0.001 | 346.1472 | 0.35 |
| P0704 | m2 | Tauler de fusta de pi 22 mm. (material; 01/04/2009) | 1 | 18.0588 | 18.06 |
| P0706 | u | Puntal telescòpic. (material; 12/01/2009) | 0.05 | 13.5491904 | 0.68 |
| P0707 | l | Desencofrant (material; 12/01/2009) | 0.05 | 1.916172 | 0.10 |
| M0214 | h | Camió grua 12 tn | 0.025 | 50.484 | 1.26 |
| vg | % | Despeses indirectes | 1.041 | 7.2 | 7.50 |
|  |  | Total |  |  | 78.15 |

**E08211** u Recreixement i anivellació pou de registre
2 u × 196.06 = 392.12
Recreixement i anivellació de pou de registre, totalment acabat.

| Codi | Ut | Descripció | Rendiment | Preu |
|---|---|---|---|---|
| O0101 | h | Cap de colla | 0.12 | 31.22 |
| O0102 | h | Oficial 1ª | 1.61 | 29.47 |
| O0110 | h | Peó | 1.61 | 24.49 |
| P0503 | m3 | Formigó HM-20 posat a l'obra | 0.65 | 80.4 |
| P0602 | kg | Filferro recuit | 0.4 | 1.8790848 |
| P0604 | kg | Claus d'acer zincats | 0.3 | 2.0521584 |
| P0701 | m | Tauló de fusta de pi | 2 | 0.5068584 |
| P0702 | m3 | Llata de fusta de pi | 0.015 | 346.1472 |
| P0704 | m2 | Tauler de fusta de pi 22 mm. | 1.25 | 18.0588 |
| P0706 | u | Puntal telescòpic. | 0.5 | 13.5491904 |
| P0707 | l | Desencofrant | 0.2 | 1.916172 |
| M0214 | h | Camió grua 12 tn | 0.075 | 50.484 |
| vg | % | Despeses indirectes | 1.675 | 7.2 |

**E0829** u Formació d'escomesa particular conectada a col·lector general de clavegueram
1 u × 77.64 = 77.64
Connexió escomesa particular residual a col·lector general de clavegueram, amb tub de connexió de PP corrugat doble capa, de diàm. 200 mm recobert de formigó HM-20 de 10 cm de gruix mínim. S'inclouen els treballs i materials necessaris per a la perforació del col·lector existent, connexió, rejuntat i segellat amb l'escomesa nova, i conexions al tub actual de la vivenda, segons indicacions dels serveis tècnics municipals, deixant la partida completament acabada.

| Codi | Ut | Descripció | Rendiment | Preu | Import |
|---|---|---|---|---|---|
| O0102 | h | Oficial 1ª | 0.5 | 29.47 | 14.74 |
| O0110 | h | Peó | 0.5 | 24.49 | 12.25 |
| P0503 | m3 | Formigó HM-20 posat a l'obra | 0.1 | 80.4 | 8.04 |
| E01083 | u | Pinça derivació per escomesa residual particular diàm. 200mm (material) | 1 | 25.824 | 25.82 |
| E01084 | u | Colze de PVC de 45º ó 90º de diàm. 200mm (material) | 1 | 12.756 | 12.76 |
| vg | % | Despeses indirectes | 0.56 | 7.2 | 4.03 |
|  |  | Total |  |  | 77.64 |

**E03281** m Neteja d'obres de drenatge transversal (07/12/1994)
2 m × 31.31 = 62.62
Neteja d'obres de drenatge transversal de qualsevol tipus en forma de calaix, volta, clavegueró, tub, etc., amb mitjans mecànics i manuals, inclòs càrrega i transport a l'abocador de les runes, cànon d'abocament i manteniment de l'abocador.

| Codi | Ut | Descripció | Rendiment | Preu | Import |
|---|---|---|---|---|---|
| O0101 | h | Cap de colla | 0.1 | 31.22 | 3.12 |
| O0110 | h | Peó | 0.15 | 24.49 | 3.67 |
| M0204 | h | Pala carregadora pneumàtics | 0.15 | 58.268112 | 8.74 |
| M0212B | h | Camió de trabuc 16 m³ | 0.15 | 45.4 | 6.81 |
| M0213 | h | Camió cisterna de 8 m³ | 0.15 | 48 | 7.20 |
| %16130 | % | Despeses indirectes | 6 % | 29.54 | 1.77 |
|  |  | Total |  |  | 31.31 |

**E0831** u Connexió d'embornal o bonera a col·lector general
1 u × 218.13 = 218.13
Connexió d'embornal o bonera a col·lector general, inclòs la totalitat de l'obra civil necessària i mitjans auxiliars, càrrega i transport de les runes a l'abocador, cànon i condicionament del mateix, totalment acabada.

| Codi | Ut | Descripció | Rendiment | Preu | Import |
|---|---|---|---|---|---|
| O0102 | h | Oficial 1ª | 2 | 29.47 | 58.94 |
| O0110 | h | Peó | 2 | 24.49 | 48.98 |
| P0503 | m3 | Formigó HM-20 posat a l'obra | 0.4 | 80.4 | 32.16 |
| M0225 | h | Vibrador | 0.04 | 2.5095672 | 0.10 |
| E0515 | m2 | Encofrat de fusta per a fonaments i/o formigó ocult | 2.2 | 30.55 | 67.21 |
| vg | % | Despeses indirectes | 1.492 | 7.2 | 10.74 |
|  |  | Total |  |  | 218.13 |

**E0891** u Connexió de canonada amb col·lector existent
1 u × 218.13 = 218.13
Connexió de canonada amb el col·lector existent, inclòs la totalitat de l'obra civil necessària i mitjans auxiliars, càrrega i transport de les runes a l'abocador, cànon i condicionament del mateix, totalment acabada.

| Codi | Ut | Descripció | Rendiment | Preu | Import |
|---|---|---|---|---|---|
| O0102 | h | Oficial 1ª | 2 | 29.47 | 58.94 |
| O0110 | h | Peó | 2 | 24.49 | 48.98 |
| P0503 | m3 | Formigó HM-20 posat a l'obra | 0.4 | 80.4 | 32.16 |
| M0225 | h | Vibrador | 0.04 | 2.5095672 | 0.10 |
| E0515 | m2 | Encofrat de fusta per a fonaments i/o formigó ocult | 2.2 | 30.55 | 67.21 |
| vg | % | Despeses indirectes | 1.492 | 7.2 | 10.74 |
|  |  | Total |  |  | 218.13 |

**E08912** u Connexió col·lector a pou existent (07/12/1994)
1 u × 255.54 = 255.54
Connexió de col·lector a pou existent, inclòs la totalitat de l'obra civil necessària i mitjans auxiliars, càrrega i transport de les runes a l'abocador, cànon i condicionament del mateix, totalment acabada.

| Codi | Ut | Descripció | Rendiment | Preu | Import |
|---|---|---|---|---|---|
| O0101 | h | Cap de colla | 0.5 | 31.22 | 15.61 |
| O0102 | h | Oficial 1ª | 2 | 29.47 | 58.94 |
| O0110 | h | Peó | 2 | 24.49 | 48.98 |
| M0201 | h | Compressor aire gasoil 13,3 m³/h | 1 | 25.3058328 | 25.31 |
| M0204 | h | Pala carregadora pneumàtics | 0.1 | 58.268112 | 5.83 |
| M0212B | h | Camió de trabuc 16 m³ | 1 | 45.4 | 45.40 |
| P0503 | m3 | Formigó HM-20 posat a l'obra | 0.5 | 80.4 | 40.20 |
| P1613 | u | Cànon d'abocador | 1 | 0.8 | 0.80 |
| %16130 | % | Despeses indirectes | 6 % | 241.07 | 14.46 |
|  |  | Total |  |  | 255.54 |

**E08582** u Arqueta prefabricada de 0,70x0,70x1,00 per tubs de serveis
1 u × 237.96 = 237.96
Arqueta prefabricada de 0,70x0,70x1,00 per a tubs de serveis, inclòs base de formigó HM-20, lliscat de parets i tapa de fosa, totalment acabada.

| Codi | Ut | Descripció | Rendiment | Preu | Import |
|---|---|---|---|---|---|
| O0101 | h | Cap de colla | 0.2 | 31.22 | 6.24 |
| O0102 | h | Oficial 1ª | 1 | 29.47 | 29.47 |
| O0110 | h | Peó | 2 | 24.49 | 48.98 |
| P0650 | u | Arqueta prefabricada 70x70x100 cm (material) | 1 | 140.652 | 140.65 |
| vg | % | Despeses indirectes | 1.753 | 7.2 | 12.62 |
|  |  | Total |  |  | 237.96 |

**E08583** u Arqueta d'obra d'1,50x1,50m per a tubs de serveis (Hmàx=1,5m)
1 u × 272.48 = 272.48
Arqueta d'obra d'1,50x1,50 per a tubs de serveis, inclòs base de formigó HM-20 de 20 cm de gruix, formació de parets amb blocs de formigó de 40x20x20 cm, i d'una alçada màxima d'1,5 metres, segons plànols.

| Codi | Ut | Descripció | Rendiment | Preu |
|---|---|---|---|---|
| O0102 | h | Oficial 1ª | 1 | 29.47 |
| O0110 | h | Peó | 2 | 24.49 |
| P0818 | u | Bloc relleu 40x20x20 cm.c.v.c (material; 12/01/2009) | 80 | 1.730736 |
| P0503 | m3 | Formigó HM-20 posat a l'obra | 0.45 | 80.4 |
| M0225 | h | Vibrador | 0.1 | 2.5095672 |
| E0108 | m3 | Morter de ciment elaborat a l'obra | 0.08 | 62.75 |
| vg | % | Despeses indirectes | 1.969 | 7.2 |

**E0502** m3 Formigó HM-20 fonaments
1.5 m3 × 95.31 = 142.97
Formigó en massa tipus HM-20 en fonaments i soleres, elaborat en planta, col·locat.

| Codi | Ut | Descripció | Rendiment | Preu | Import |
|---|---|---|---|---|---|
| O0101 | h | Cap de colla | 0.025 | 31.22 | 0.78 |
| O0102 | h | Oficial 1ª | 0.1 | 29.47 | 2.95 |
| O0110 | h | Peó | 0.2 | 24.49 | 4.90 |
| P0503 | m3 | Formigó HM-20 posat a l'obra | 1.02 | 80.4 | 82.01 |
| M0225 | h | Vibrador | 0.16 | 2.5095672 | 0.40 |
| vg | % | Despeses indirectes | 0.593 | 7.2 | 4.27 |
|  |  | Total |  |  | 95.31 |

| Amidament | Uts. | Llarg | Ample | Alt | Parcial |
|---|---|---|---|---|---|
|  | 2 | 3 | 0.5 | 0.5 | 1.50 |
| Total |  |  |  |  | 1.5 |

**E0501** m3 Formigó HL-150 solera neteja
2 m3 × 84.95 = 169.90
Formigó de neteja tipus HL-150 elaborat en planta,col·locat.

| Codi | Ut | Descripció | Rendiment | Preu | Import |
|---|---|---|---|---|---|
| O0101 | h | Cap de colla | 0.02 | 31.22 | 0.62 |
| O0102 | h | Oficial 1ª | 0.08 | 29.47 | 2.36 |
| O0110 | h | Peó | 0.15 | 24.49 | 3.67 |
| P0502 | m3 | Formigó HL-150 posat a l'obra (material) | 1.02 | 72.6 | 74.05 |
| M0225 | h | Vibrador | 0.08 | 2.5095672 | 0.20 |
| vg | % | Despeses indirectes | 0.562 | 7.2 | 4.05 |
|  |  | Total |  |  | 84.95 |

**E0505** m3 Formigó HA-25 fonaments i soleres
4 m3 × 99.04 = 396.16
Formigó tipus HA-25 en fonaments i soleres, elaborat en planta,col·locat.

| Codi | Ut | Descripció | Rendiment | Preu | Import |
|---|---|---|---|---|---|
| O0101 | h | Cap de colla | 0.025 | 31.22 | 0.78 |
| O0102 | h | Oficial 1ª | 0.1 | 29.47 | 2.95 |
| O0110 | h | Peó | 0.2 | 24.49 | 4.90 |
| P0505 | m3 | Formigó HA-25 posat a l'obra (material) | 1.02 | 84 | 85.68 |
| M0225 | h | Vibrador | 0.1 | 2.5095672 | 0.25 |
| vg | % | Despeses indirectes | 0.622 | 7.2 | 4.48 |
|  |  | Total |  |  | 99.04 |

| Amidament | Uts. | Llarg | Ample | Parcial |
|---|---|---|---|---|
|  | 1 | 2 | 2 | 4.00 |
| Total |  |  |  | 4 |

**E0508** m3 Formigó HA-25 alçats
3 m3 × 105.58 = 316.74
Formigó tipus HA-25 en alçats, elaborat en planta, col·locat.

| Codi | Ut | Descripció | Rendiment | Preu | Import |
|---|---|---|---|---|---|
| O0101 | h | Cap de colla | 0.03 | 31.22 | 0.94 |
| O0102 | h | Oficial 1ª | 0.08 | 29.47 | 2.36 |
| O0110 | h | Peó | 0.12 | 24.49 | 2.94 |
| P0505 | m3 | Formigó HA-25 posat a l'obra | 1.02 | 84 | 85.68 |
| M0225 | h | Vibrador | 0.1 | 2.5095672 | 0.25 |
| M0234 | h | Camió amb bomba de formigonar (maquinària; 12/01/2009) | 0.08 | 106.6998744 | 8.54 |
| vg | % | Despeses indirectes | 0.677 | 7.2 | 4.87 |
|  |  | Total |  |  | 105.58 |

**E0515** m2 Encofrat de fusta per a fonaments i/o formigó ocult
6 m2 × 30.55 = 183.30
Encofrat de fusta per a fonaments i formigó ocult, col·locat.

| Codi | Ut | Descripció | Rendiment | Preu | Import |
|---|---|---|---|---|---|
| O0101 | h | Cap de colla | 0.02 | 31.22 | 0.624 |
| O0102 | h | Oficial 1ª | 0.11 | 29.47 | 3.242 |
| O0110 | h | Peó | 0.11 | 24.49 | 2.694 |
| P0602 | kg | Filferro recuit | 0.3 | 1.8790848 | 0.564 |
| P0604 | kg | Claus d'acer zincats | 0.15 | 2.0521584 | 0.308 |
| P0701 | m | Tauló de fusta de pi | 2 | 0.5068584 | 1.014 |
| P0702 | m3 | Llata de fusta de pi | 0.001 | 346.1472 | 0.346 |
| P0704 | m2 | Tauler de fusta de pi 22 mm. | 1 | 18.0588 | 18.059 |
| P0706 | u | Puntal telescòpic. | 0.05 | 13.5491904 | 0.677 |
| P0707 | l | Desencofrant | 0.05 | 1.916172 | 0.096 |
| M0214 | h | Camió grua 12 tn | 0.025 | 50.484 | 1.262 |
| vg | % | Despeses indirectes | 0.231 | 7.2 | 1.663 |
|  |  | Total |  |  | 30.55 |

| Amidament | Uts. | Llarg | Ample | Parcial |
|---|---|---|---|---|
|  | 1 | 3 | 2 | 6.00 |
| Total |  |  |  | 6 |

**E0516** m2 Encofrat de fusta per a formigó vist
4 m2 × 38.62 = 154.48
Encofrat de fusta per a formigó vist, col·locat.

| Codi | Ut | Descripció | Rendiment | Preu | Import |
|---|---|---|---|---|---|
| O0101 | h | Cap de colla | 0.02 | 31.22 | 0.624 |
| O0102 | h | Oficial 1ª | 0.2 | 29.47 | 5.894 |
| O0110 | h | Peó | 0.2 | 24.49 | 4.898 |
| P0602 | kg | Filferro recuit | 0.3 | 1.8790848 | 0.564 |
| P0604 | kg | Claus d'acer zincats | 0.15 | 2.0521584 | 0.308 |
| P0701 | m | Tauló de fusta de pi | 2 | 0.5068584 | 1.014 |
| P0702 | m3 | Llata de fusta de pi | 0.001 | 346.1472 | 0.346 |
| P0704 | m2 | Tauler de fusta de pi 22 mm. | 1 | 18.0588 | 18.059 |
| P0706 | u | Puntal telescòpic. | 0.05 | 13.5491904 | 0.677 |
| P0707 | l | Desencofrant | 0.06 | 1.916172 | 0.115 |
| M0214 | h | Camió grua 12 tn | 0.08 | 50.484 | 4.039 |
| vg | % | Despeses indirectes | 0.288 | 7.2 | 2.074 |
|  |  | Total |  |  | 38.62 |

| Amidament | Uts. | Llarg | Ample | Parcial |
|---|---|---|---|---|
|  | 1 | 2 | 2 | 4.00 |
| Total |  |  |  | 4 |

**E0517** kg Acer especial B-500S de límit elàstic 500 N/mm2 en barres corrugades
18 kg × 1.48 = 26.64
Subministrament d'acer B 500 S de límit elàstic 500 n/mm2 en barres corrugades, inclòs muntatge, distanciadors i col·locació.

| Codi | Ut | Descripció | Rendiment | Preu | Import |
|---|---|---|---|---|---|
| O0101 | h | Cap de colla | 0.002 | 31.22 | 0.06 |
| O0102 | h | Oficial 1ª | 0.004 | 29.47 | 0.12 |
| O0110 | h | Peó | 0.004 | 24.49 | 0.10 |
| P0602 | kg | Filferro recuit | 0.008 | 1.8790848 | 0.02 |
| P0607 | kg | Acer corrugat B500S en barres (material) | 1 | 1.104 | 1.10 |
| M0245 | h | Cisalla elèctrica (maquinària; 12/01/2009) | 0.003 | 4.4751888 | 0.01 |
| M0246 | h | Màquina de doblegar rodó d'acer (maquinària; 12/01/2009) | 0.003 | 3.5974584 | 0.01 |
| vg | % | Despeses indirectes | 0.009 | 7.2 | 0.06 |
|  |  | Total |  |  | 1.48 |

| Amidament | Uts. | Llarg | Parcial |
|---|---|---|---|
|  | 3 | 6 | 18.00 |
| Total |  |  | 18 |

**E05173** m2 Malla electrosoldada en acer corrugat B500T 15x15 cm Ø 6 mm
12 m2 × 3.55 = 42.60
Subministrament i col·locació de malla electrosoldada en acer corrugat B 500 T de 15x15 cm i 6 mm de diàmetre.

| Codi | Ut | Descripció | Rendiment | Preu | Import |
|---|---|---|---|---|---|
| O0101 | h | Cap de colla | 0.001 | 31.22 | 0.03 |
| O0102 | h | Oficial 1ª | 0.003 | 29.47 | 0.09 |
| O0110 | h | Peó | 0.003 | 24.49 | 0.07 |
| P0602 | kg | Filferro recuit | 0.008 | 1.8790848 | 0.02 |
| P06100 | m2 | Malla electrosoldada en acer corrugat B500T, de 15x15 cm i 6 mm de diàmetre (material) | 1 | 3.12 | 3.12 |
| M0245 | h | Cisalla elèctrica | 0.002 | 4.4751888 | 0.01 |
| M0246 | h | Màquina de doblegar rodó d'acer | 0.002 | 3.5974584 | 0.01 |
| vg | % | Despeses indirectes | 0.028 | 7.2 | 0.20 |
|  |  | Total |  |  | 3.55 |

| Amidament | Uts. | Llarg | Ample | Parcial |
|---|---|---|---|---|
|  | 1 | 6 | 2 | 12.00 |
| Total |  |  |  | 12 |

### 04.03 SENYALITZACIÓ (07/12/1994)
Import: 6558.78

**E0751** u Placa circular d'alumini Ø60 cm, nivell 2 HIP (12/01/2009)
1 u × 102.38 = 102.38
Placa circular d'alumini per a senyals de trànsit de Ø= 60 cm, nivell 2 HIP, inclòs ancoratges i cargoleria.

| Codi | Ut | Descripció | Rendiment | Preu | Import |
|---|---|---|---|---|---|
| O0102 | h | Oficial 1ª | 0.175 | 29.47 | 5.16 |
| O0110 | h | Peó | 0.2 | 24.49 | 4.90 |
| P14820 | u | Placa rodona alumini reflect. 60 cm. (material; 12/01/2009) | 1 | 86.6233368 | 86.62 |
| vg | % | Despeses indirectes | 0.791 | 7.2 | 5.70 |
|  |  | Total |  |  | 102.38 |

**E07511** u Placa circular d'alumini Ø90 cm, nivell 2 HIP (11/03/2009)
1 u × 203.26 = 203.26
Placa circular d'alumini per a senyals de trànsit de Ø= 90 cm, nivell 2 HIP, inclòs ancoratges i cargoleria.

| Codi | Ut | Descripció | Rendiment | Preu | Import |
|---|---|---|---|---|---|
| O0102 | h | Oficial 1ª | 0.175 | 29.47 | 5.16 |
| O0110 | h | Peó | 0.2 | 24.49 | 4.90 |
| P14821 | u | Placa rodona alumini reflect. 90 cm. (material; 11/03/2009) | 1 | 181.8 | 181.80 |
| vg | % | Despeses indirectes | 1.584 | 7.2 | 11.40 |
|  |  | Total |  |  | 203.26 |

**E0752** u Placa triangular d'alumini L= 70 cm, nivell 2 HIP (12/01/2009)
1 u × 86.2 = 86.20
Placa triangular d'alumini per a senyals de trànsit de L= 70 cm, nivell 2 HIP, inclòs ancoratges i cargoleria.

| Codi | Ut | Descripció | Rendiment | Preu | Import |
|---|---|---|---|---|---|
| O0102 | h | Oficial 1ª | 0.175 | 29.47 | 5.16 |
| O0110 | h | Peó | 0.2 | 24.49 | 4.90 |
| P14830 | u | Placa triangular alumini reflect. 70 cm. (material; 12/01/2009) | 1 | 71.3557728 | 71.36 |
| vg | % | Despeses indirectes | 0.664 | 7.2 | 4.78 |
|  |  | Total |  |  | 86.2 |

**E07521** u Placa triangular d'alumini L= 90 cm, nivell 2 HIP (11/03/2009)
1 u × 135.17 = 135.17
Placa triangular d'alumini per a senyals de trànsit de L= 90 cm, nivell 2 HIP, inclòs ancoratges i cargoleria.

| Codi | Ut | Descripció | Rendiment | Preu | Import |
|---|---|---|---|---|---|
| O0102 | h | Oficial 1ª | 0.175 | 29.47 | 5.16 |
| O0110 | h | Peó | 0.2 | 24.49 | 4.90 |
| P14832 | u | Placa triangular alumini reflect. 90 cm. (material; 11/03/2009) | 1 | 117.564 | 117.56 |
| vg | % | Despeses indirectes | 1.049 | 7.2 | 7.55 |
|  |  | Total |  |  | 135.17 |

**E0754** u Placa quadrada d'alumini, L=60 cm, nivell 2 HIP (12/01/2009)
2 u × 104.83 = 209.66
Placa quadrada d'alumini per a senyals de trànsit de L=60 cm, nivell 2 HIP, inclòs ancoratges i cargoleria.

| Codi | Ut | Descripció | Rendiment | Preu | Import |
|---|---|---|---|---|---|
| O0102 | h | Oficial 1ª | 0.175 | 29.47 | 5.16 |
| O0110 | h | Peó | 0.2 | 24.49 | 4.90 |
| P1485 | u | Placa quadrada alumini reflect. 60 cm. (material; 12/01/2009) | 1 | 88.9351056 | 88.94 |
| vg | % | Despeses indirectes | 0.81 | 7.2 | 5.83 |
|  |  | Total |  |  | 104.83 |

| Amidament | Uts. | Parcial |
|---|---|---|
| S-13 | 2 | 2.00 |
| Total |  | 2 |

**E0755** m2 Placa d'alumini fins a 0,25 m², nivell 2 HIP, amb abraçadores (11/03/2009)
0.36 m2 × 344.36 = 123.97
Placa d'alumini fins a 0,25 m², per a senyals de trànsit senyals d'orientació, amb revestiment reflectant nivell 2 HIP, inclosos abraçadores d'unió al suport i cargoleria corresponent, totalment col·locada.

| Codi | Ut | Descripció | Rendiment | Preu | Import |
|---|---|---|---|---|---|
| O0101 | h | Cap de colla | 0.15 | 31.22 | 4.68 |
| O0102 | h | Oficial 1ª | 0.3 | 29.47 | 8.84 |
| O0110 | h | Peó | 0.4 | 24.49 | 9.80 |
| P1495 | m2 | Placa d'alumini fins 0,25 m2 (material; 11/03/2009) | 1 | 301.788 | 301.79 |
| vg | % | Despeses indirectes | 2.674 | 7.2 | 19.25 |
|  |  | Total |  |  | 344.36 |

| Amidament | Uts. | Llarg | Ample | Parcial |
|---|---|---|---|---|
| S-810 | 3 | 0.2 | 0.6 | 0.36 |
| Total |  |  |  | 0.36 |

**E0756** m2 Placa d'alumini >0,25 m² i <0,50 m², nivell 3 DG, amb abraçadores (11/03/2009)
0.36 m2 × 321.23 = 115.64
Placa d'alumini superior a 0,25 m² i fins a 0,50 m², per a d'orientació, amb revestiment reflectant DG nivell 3, inclosos abraçadores d'unió al suport i cargoleria corresponent, totalment col·locada.

| Codi | Ut | Descripció | Rendiment | Preu | Import |
|---|---|---|---|---|---|
| O0101 | h | Cap de colla | 0.15 | 31.22 | 4.68 |
| O0102 | h | Oficial 1ª | 0.3 | 29.47 | 8.84 |
| O0110 | h | Peó | 0.4 | 24.49 | 9.80 |
| P1496 | m2 | Placa d'alumini de 0,25 a 0,50 m2 (material; 11/03/2009) | 1 | 279.972 | 279.97 |
| vg | % | Despeses indirectes | 2.492 | 7.2 | 17.94 |
|  |  | Total |  |  | 321.23 |

| Amidament | Uts. | Llarg | Ample | Parcial |
|---|---|---|---|---|
|  | 1 | 0.6 | 0.6 | 0.36 |
| Total |  |  |  | 0.36 |

**E07571** m2 Placa d'alumini >0,50 m² i <1,00 m², nivell 3 DG, amb abraçadores
1.08 m2 × 341.79 = 369.13
Placa d'alumini superior a 0,50 m² i fins a 1,00 m², per a senyals de trànsit d'orientació, amb revestiment reflectant DG nivell 3, inclosos abraçadores d'unió al suport i cargoleria corresponent, totalment col·locada.

| Codi | Ut | Descripció | Rendiment | Preu | Import |
|---|---|---|---|---|---|
| O0101 | h | Cap de colla | 0.15 | 31.22 | 4.68 |
| O0102 | h | Oficial 1ª | 0.3 | 29.47 | 8.84 |
| O0110 | h | Peó | 0.4 | 24.49 | 9.80 |
| P14971 | m2 | Placa d'alumini de 0,50 m2 a 1,00 m2 nivell 3 DG (material) | 1 | 299.364 | 299.36 |
| vg | % | Despeses indirectes | 2.654 | 7.2 | 19.11 |
|  |  | Total |  |  | 341.79 |

| Amidament | Uts. | Ample | Alt | Parcial |
|---|---|---|---|---|
| S-800 | 2 | 0.6 | 0.9 | 1.08 |
| Total |  |  |  | 1.08 |

**E07582** m2 Placa d'alumini >1,00 m² i <1,50 m², nivell 3 DG, amb abraçadores
0.81 m2 × 261.63 = 211.92
Placa d'alumini superior a 1,00 m² i fins a 1,50 m², per a senyals de trànsit d'orientació, amb revestiment reflectant DG nivell 3, inclosos abraçadores d'unió al suport i cargoleria corresponent, totalment col·locada.

| Codi | Ut | Descripció | Rendiment | Preu | Import |
|---|---|---|---|---|---|
| O0101 | h | Cap de colla | 0.15 | 31.22 | 4.68 |
| O0102 | h | Oficial 1ª | 0.3 | 29.47 | 8.84 |
| O0110 | h | Peó | 0.4 | 24.49 | 9.80 |
| P14974 | m2 | Placa d'alumini superior a 1,50 m2 nivell 3 DG (material) | 1 | 223.74 | 223.74 |
| vg | % | Despeses indirectes | 2.024 | 7.2 | 14.57 |
|  |  | Total |  |  | 261.63 |

| Amidament | Uts. | Llarg | Ample | Parcial |
|---|---|---|---|---|
|  | 1 | 0.9 | 0.9 | 0.81 |
| Total |  |  |  | 0.81 |

**E0738** m Pal d'alumini anoditzat color plata, Ø60 mm. (07/12/1994)
6 m × 24.91 = 149.46
Pal d'alumini anoditzat color plata, estriat, de 60 mm. de diàmetre, col·locat.

| Codi | Ut | Descripció | Rendiment | Preu | Import |
|---|---|---|---|---|---|
| O0102 | h | Oficial 1ª | 0.05 | 29.47 | 1.47 |
| O0110 | h | Peó | 0.09 | 24.49 | 2.20 |
| P1480 | m | Pal alumini 60 mm. diàmetre (material; 12/01/2009) | 1 | 15.947496 | 15.95 |
| %18533 | % | Resta d'obra (07/12/1994) | 20 % | 19.62 | 3.92 |
| vg | % | Despeses indirectes | 0.19 | 7.2 | 1.37 |
|  |  | Total |  |  | 24.91 |

**E07381** m Pal d'alumini anoditzat color plata, Ø76 mm. MB (12/01/2009)
8 m × 33.99 = 271.92
Pal d'alumini anoditzat color plata, estriat, de 76 mm. de diàmetre MB, col·locat.

| Codi | Ut | Descripció | Rendiment | Preu | Import |
|---|---|---|---|---|---|
| O0102 | h | Oficial 1ª | 0.05 | 29.47 | 1.47 |
| O0110 | h | Peó | 0.09 | 24.49 | 2.20 |
| P1481 | m | Pal alumini diàmetre 76 mm. MB (material; 12/01/2009) | 1 | 28.43352 | 28.43 |
| vg | % | Despeses indirectes | 0.262 | 7.2 | 1.89 |
|  |  | Total |  |  | 33.99 |

| Amidament | Uts. | Llarg | Parcial |
|---|---|---|---|
|  | 2 | 4 | 8.00 |
| Total |  |  | 8 |

**E0745** m Pal d'alumini anoditzat color plata, Ø90 mm. MC
8 m × 42.47 = 339.76
Pal d'alumini anoditzat color plata, estriat, de 90 mm. de diàmetre MC, col·locat.

| Codi | Ut | Descripció | Rendiment | Preu | Import |
|---|---|---|---|---|---|
| O0102 | h | Oficial 1ª | 0.05 | 29.47 | 1.47 |
| O0110 | h | Peó | 0.09 | 24.49 | 2.20 |
| P1472 | m | Pal alumini diàmetre 90 mm. MC (material) | 1 | 36.432 | 36.43 |
| vg | % | Despeses indirectes | 0.329 | 7.2 | 2.37 |
|  |  | Total |  |  | 42.47 |

| Amidament | Uts. | Llarg | Parcial |
|---|---|---|---|
|  | 2 | 4 | 8.00 |
| Total |  |  | 8 |

**E07311** u Trasllat de senyal existent
2 u × 38.88 = 77.76
Trasllat de senyal existent, inclòs fonamentació.

| Codi | Ut | Descripció | Rendiment | Preu | Import |
|---|---|---|---|---|---|
| O0101 | h | Cap de colla | 0.1 | 31.22 | 3.12 |
| O0110 | h | Peó | 0.4 | 24.49 | 9.80 |
| M0212B | h | Camió de trabuc 16 m³ | 0.1 | 45.4 | 4.54 |
| P1609 | m3 | Excavació de terres | 0.18 | 13.344 | 2.40 |
| E0502 | m3 | Formigó HM-20 fonaments | 0.18 | 95.31 | 17.16 |
| vg | % | Despeses indirectes | 0.258 | 7.2 | 1.86 |
|  |  | Total |  |  | 38.88 |

**E0731** u Retirada de senyal o cartell (07/12/1994)
3 u × 18.51 = 55.53
Desmuntatge i retirada de senyal o cartell, demolició d'ancoratges i fonamentació de formigó, inclòs part proporcional de suports i transport a abocador o magatzem i cànon.

| Codi | Ut | Descripció | Rendiment | Preu | Import |
|---|---|---|---|---|---|
| O0101 | h | Cap de colla | 0.1 | 31.22 | 3.12 |
| O0110 | h | Peó | 0.4 | 24.49 | 9.80 |
| M0212B | h | Camió de trabuc 16 m³ | 0.1 | 45.4 | 4.54 |
| %16130 | % | Despeses indirectes | 6 % | 17.46 | 1.05 |
|  |  | Total |  |  | 18.51 |

**E0780** u Balisa cilíndrica H-75, nivell 2 HI , h=75cm
2 u × 47.99 = 95.98
Balisa cilíndrica tipus H-75, nivell 2 HI , 75 cm d'alçada , fabricada en polietilè amb memòria de forma i alta resistència a cops de vehicles a baixa i alta velocitat; amb dues bandes reflectants de nivell 2 de retrorreflectància de 100 mm d'amplada, totalment col·locada

| Codi | Ut | Descripció | Rendiment | Preu | Import |
|---|---|---|---|---|---|
| O0102 | h | Oficial 1ª | 0.3 | 29.47 | 8.84 |
| O0110 | h | Peó | 0.3 | 24.49 | 7.35 |
| P14770 | u | Balisa cilíndrica H-75, alçada 75 cm, nivell reflectant 3 (material) | 1 | 25.2 | 25.20 |
| M0214 | h | Camió grua 12 tn | 0.08 | 50.484 | 4.04 |
| vg | % | Despeses indirectes | 0.355 | 7.2 | 2.56 |
|  |  | Total |  |  | 47.99 |

**E07812** u Pilona flexible d'alta resisitència de Ø100 element delimitador (07/12/1994)
8 u × 62.13 = 497.04
Subministrament i instal·lació de pilona flexible d'alta resistència de 100 mm de diàmetre tipus KRL (R10) o equivalent, de color negre o a determinar per la Direcció d'Obra amb argollat reflectant, de cautxú 100% reciclat, inclòs tots els elements de fixació, ancoratges, medis i materials auxiliars, totalment col·locat.

| Codi | Ut | Descripció | Rendiment | Preu | Import |
|---|---|---|---|---|---|
| M0214 | h | Camió grua 12 tn | 0.04 | 50.484 | 2.02 |
| O0110 | h | Peó | 0.3 | 24.49 | 7.35 |
| O0102 | h | Oficial 1ª | 0.15 | 29.47 | 4.42 |
| P14773 | u | Pilona tubular flexible Ø100 mm., h=1000 mm amb banda reflectant, color negre (material) | 1 | 40.8 | 40.80 |
| P0503 | m3 | Formigó HM-20 posat a l'obra | 0.05 | 80.4 | 4.02 |
| %16130 | % | Despeses indirectes | 6 % | 58.61 | 3.52 |
|  |  | Total |  |  | 62.13 |

**E0784** u Balisa solar de 3 LED de 8 mm. a una cara
2 u × 72.74 = 145.48
Balisa de senyalització solar de 3 LED de 8 mm. a una cara amb llum blanca intermitent instal·lada amb resina epoxi.

| Codi | Ut | Descripció | Rendiment | Preu | Import |
|---|---|---|---|---|---|
| O0102 | h | Oficial 1ª | 0.075 | 29.47 | 2.21 |
| O0110 | h | Peó | 0.075 | 24.49 | 1.84 |
| P0784 | u | Balisa solar de led (material; 02/09/2009) | 1 | 48 | 48.00 |
| P0785 | u | pp resina i altres (material; 02/09/2009) | 1 | 15.6 | 15.60 |
| M0214 | h | Camió grua 12 tn | 0.02 | 50.484 | 1.01 |
| vg | % | Despeses indirectes | 0.566 | 7.2 | 4.08 |
|  |  | Total |  |  | 72.74 |

**E1626** u Senyalització provisional extraordinària (03/02/2022)
2 u × 355.63 = 711.26
Senyalització provisional extraordinària en actuacions amb condicions d'extrema perillossitat o per requeriment de tercers. Inclou tots els equips materials i humans necessàris per garantir la seguretat de l'obra.

| Amidament | Uts. | Parcial |
|---|---|---|
| Senyalització extraordinària | 2 | 2.00 |
| Total |  | 2 |

**E0704** m Premarcatge de marca viària longitudinal (06/05/2022)
700 m × 0.19 = 133.00

| Codi | Ut | Descripció | Rendiment | Preu | Import |
|---|---|---|---|---|---|
| O0101 | h | Cap de colla | 0.001 | 31.22 | 0.03 |
| O0110 | h | Peó | 0.006 | 24.49 | 0.15 |
| vg | % | Despeses indirectes | 0.001 | 7.2 | 0.01 |
|  |  | Total |  |  | 0.19 |

| Amidament | Uts. | Llarg | Parcial |
|---|---|---|---|
| Diverses carreteres | 1 | 700 | 700.00 |
| Total |  |  | 700 |

**E0706** m Marca viària longitudinal 15 cm. amplada, pintura acrílica
700 m × 0.59 = 413.00
Marca viària longitudinal de 15 cm d'amplada de pintura acrílica amb base solvent postmesclada amb microesferes de vidre, aplicada amb màquina autopropulsada pinta franges.

| Codi | Ut | Descripció | Rendiment | Preu | Import |
|---|---|---|---|---|---|
| O0101 | h | Cap de colla | 0.001 | 31.22 | 0.03 |
| O0110 | h | Peó | 0.002 | 24.49 | 0.05 |
| P14220 | kg | Pintura (material; 12/01/2009) | 0.135 | 2.26644 | 0.31 |
| P14210 | kg | Microesferes de vidre (material; 12/01/2009) | 0.082 | 0.958086 | 0.08 |
| M0220 | h | Escombradora autopropulsada | 0.001 | 42.15 | 0.04 |
| M0224 | h | Màquina pintura bandes autop. | 0.001 | 41.56857 | 0.04 |
| vg | % | Despeses indirectes | 0.005 | 7.2 | 0.04 |
|  |  | Total |  |  | 0.59 |

| Amidament | Uts. | Llarg | Parcial |
|---|---|---|---|
| Diverses carreteres | 1 | 700 | 700.00 |
| Total |  |  | 700 |

**E0708** m2 Marca viària transversal, fletxes, inscripcions i zebrats, pintura acrílica
30 m2 × 14.8 = 444.00
Marca viària transversal, fletxes, inscripcions i zebrats, amb pintura acrílica amb base solvent postmesclada amb microesferes de vidre, aplicada mecànicament, totalment acabada.

| Codi | Ut | Descripció | Rendiment | Preu | Import |
|---|---|---|---|---|---|
| O0101 | h | Cap de colla | 0.095 | 31.22 | 2.97 |
| O0110 | h | Peó | 0.286 | 24.49 | 7.00 |
| P14220 | kg | Pintura | 0.9 | 2.26644 | 2.04 |
| P14210 | kg | Microesferes de vidre | 0.55 | 0.958086 | 0.53 |
| M0220 | h | Escombradora autopropulsada | 0.002 | 42.15 | 0.08 |
| M0224 | h | Màquina pintura bandes autop. | 0.031 | 41.56857 | 1.29 |
| vg | % | Despeses indirectes | 0.123 | 7.2 | 0.89 |
|  |  | Total |  |  | 14.8 |

| Amidament | Uts. | Llarg | Parcial |
|---|---|---|---|
| Diverses carreteres | 1 | 30 | 30.00 |
| Total |  |  | 30 |

**E07081** m2 Marca viària transversal, fletxes, inscripcions i zebrats, Antilliscant (07/12/1994)
10 m2 × 26.25 = 262.50
Marca viària transversal, fletxes, inscripcions i zebrats, amb pintura acrílica amb base solvent postmesclada amb microesfers antilliscants sense reflexió, aplicada mecànicament, totalment acabada.

| Codi | Ut | Descripció | Rendiment | Preu | Import |
|---|---|---|---|---|---|
| O0101 | h | Cap de colla | 0.098 | 31.22 | 3.06 |
| O0110 | h | Peó | 0.29 | 24.49 | 7.10 |
| P14220 | kg | Pintura | 1 | 2.26644 | 2.27 |
| P14211 | kg | Parícules refl. antilliscants (material) | 1 | 10.8 | 10.80 |
| M0220 | h | Escombradora autopropulsada | 0.002 | 42.15 | 0.08 |
| M0224 | h | Màquina pintura bandes autop. | 0.035 | 41.56857 | 1.45 |
| %16130 | % | Despeses indirectes | 6 % | 24.76 | 1.49 |
|  |  | Total |  |  | 26.25 |

| Amidament | Uts. | Llarg | Parcial |
|---|---|---|---|
| Diverses carreteres | 1 | 10 | 10.00 |
| Total |  |  | 10 |

**E0732** m Marca viària transversal 40 cm. amplada, pintura blanca
150 m × 1.48 = 222.00
Marca viària transversal de 40 cm d'amplada de pintura acrílica amb base solvent postmesclada amb microesferes de vidre, aplicada amb màquina autopropulsada pinta franges.

| Codi | Ut | Descripció | Rendiment | Preu | Import |
|---|---|---|---|---|---|
| O0101 | h | Cap de colla | 0.001 | 31.22 | 0.03 |
| O0110 | h | Peó | 0.003 | 24.49 | 0.07 |
| P14220 | kg | Pintura | 0.4 | 2.26644 | 0.91 |
| P14210 | kg | Microesferes de vidre | 0.3 | 0.958086 | 0.29 |
| M0220 | h | Escombradora autopropulsada | 0.001 | 42.15 | 0.04 |
| M0224 | h | Màquina pintura bandes autop. | 0.001 | 41.56857 | 0.04 |
| vg | % | Despeses indirectes | 0.014 | 7.2 | 0.10 |
|  |  | Total |  |  | 1.48 |

| Amidament | Uts. | Llarg | Parcial |
|---|---|---|---|
| Diverses carreteres | 1 | 150 | 150.00 |
| Total |  |  | 150 |

**E0742** m Marca viària ressalts 100x50x10 mm banda sonora
4 m × 66.39 = 265.56
Marca viària transversal reflexiva per a la reducció de velocitat de 50 cm d'amplada formada per 3 línies transversals i amb ressalts de 100x50x10 mm bisellats amb una densitat de 36 unitats per m2 de marca viària, amb pintura de 2 components blanca, instal·lada, segons plànols.

| Codi | Ut | Descripció | Rendiment | Preu | Import |
|---|---|---|---|---|---|
| O0101 | h | Cap de colla | 0.1 | 31.22 | 3.122 |
| O0102 | h | Oficial 1ª | 0.35 | 29.47 | 10.315 |
| O0110 | h | Peó | 0.35 | 24.49 | 8.572 |
| P14220 | kg | Pintura | 1.5 | 2.26644 | 3.400 |
| P14210 | kg | Microesferes de vidre | 0.3 | 0.958086 | 0.287 |
| M0220 | h | Escombradora autopropulsada | 0.002 | 42.15 | 0.084 |
| M0224 | h | Màquina pintura bandes autop. | 0.002 | 41.56857 | 0.083 |
| P1839 | kg | Resina epoxi. (material; 12/01/2009) | 1.75 | 19.408968 | 33.966 |
| %1616 | % | Eines i mitjans auxiliars (02/09/2009) | 5 % | 59.829 | 2.991 |
| vg | % | Despeses indirectes | 0.496 | 7.2 | 3.571 |
|  |  | Total |  |  | 66.39 |

| Amidament | Uts. | Llarg | Parcial |
|---|---|---|---|
| Diverses carreteres | 1 | 4 | 4.00 |
| Total |  |  | 4 |

**E0787** m2 Eliminació marques viàries sobre paviment amb qualsevol procediment
10 m2 × 29.32 = 293.20
Eliminació de les marques viàries sobre paviment amb qualsevol dels següents procediments a determinar per la Direcció d'Obra: aigua a presió, projecció d'abrasius o fresat, mitjançant utilització de sistemes fixos rotatoris o flotants horitzontals.

| Codi | Ut | Descripció | Rendiment | Preu | Import |
|---|---|---|---|---|---|
| O0101 | h | Cap de colla | 0.025 | 31.22 | 0.78 |
| O0102 | h | Oficial 1ª | 0.12 | 29.47 | 3.54 |
| O0110 | h | Peó | 0.24 | 24.49 | 5.88 |
| M0242 | h | Fresadora | 0.12 | 133.01 | 15.96 |
| %1616 | % | Eines i mitjans auxiliars | 5 % | 26.16 | 1.31 |
| vg | % | Despeses indirectes | 0.257 | 7.2 | 1.85 |
|  |  | Total |  |  | 29.32 |

| Amidament | Uts. | Llarg | Parcial |
|---|---|---|---|
| Diverses carreteres | 1 | 10 | 10.00 |
| Total |  |  | 10 |

**E0788** m Cinta adhesiva reflectant groga senyalització provisionalsional, amplada 10 cm (04/05/2015)
200 m × 3.12 = 624.00
Cinta adhesiva reflectant groga de laminat elastoplàstic per senyalització horitzontal temporal, amplada 10 cm

| Codi | Ut | Descripció | Rendiment | Preu | Import |
|---|---|---|---|---|---|
| O0101 | h | Cap de colla | 0.003 | 31.22 | 0.09 |
| O0102 | h | Oficial 1ª | 0.03 | 29.47 | 0.88 |
| O0110 | h | Peó | 0.03 | 24.49 | 0.73 |
| P14221 | m | Cinta adhesiva reflectant groga de 10 cm. (material; 04/05/2015) | 1 | 1.26 | 1.26 |
| vg | % | Despeses indirectes | 0.022 | 7.2 | 0.16 |
|  |  | Total |  |  | 3.12 |

| Amidament | Uts. | Llarg | Parcial |
|---|---|---|---|
| Diverses carreteres | 1 | 200 | 200.00 |
| Total |  |  | 200 |

### 04.04 FERMS I PAVIMENTS (07/12/1994)
Import: 4787.29

**E0603RV** t Paviment de MBC tipus D8, àrid granític (reductors)
12 t × 63.1 = 757.20
Paviment de mescla bituminosa en calent tipus formigó bituminós AC11 surf B 35/50 D amb granulat granític per a capa de trànsit, estesa i compactada.

| Codi | Ut | Descripció | Rendiment | Preu | Import |
|---|---|---|---|---|---|
| O0101 | h | Cap de colla | 0.014 | 31.22 | 0.44 |
| O0110 | h | Peó | 0.063 | 24.49 | 1.54 |
| P04141 | t | M.B.C. tipus D8 amb àrid granític en obra (material; 03/02/2022) | 1 | 55 | 55.00 |
| M0236 | h | Estenedora per a mescles | 0.01 | 70.66 | 0.71 |
| M0239 | h | Corró de llanda metàl·lica | 0.01 | 41.57 | 0.42 |
| M0237 | h | Piconadora de pneumàtics 15 tn | 0.01 | 62.36 | 0.62 |
| M0220 | h | Escombradora autopropulsada | 0.01 | 42.15 | 0.42 |
| M0213 | h | Camió cisterna de 8 m³ | 0.01 | 48 | 0.48 |
| vg | % | Despeses indirectes | 0.482 | 7.2 | 3.47 |
|  |  | Total |  |  | 63.1 |

| Amidament | Uts. | Llarg | Parcial |
|---|---|---|---|
|  | 3 | 4 | 12.00 |
| Total |  |  | 12 |

**E0617B** m2 Beurada bituminosa en tractament superficial tipus LB-3
150 m2 × 2.8 = 420.00
Beurada bituminosa en tractament superficial tipus LB-3 ,col·locada amb estenedora.

| Codi | Ut | Descripció | Rendiment | Preu | Import |
|---|---|---|---|---|---|
| O0101 | h | Cap de colla | 0.003 | 31.22 | 0.09 |
| O0102 | h | Oficial 1ª | 0.016 | 29.47 | 0.47 |
| O0110 | h | Peó | 0.02 | 24.49 | 0.49 |
| P0411 | t | Emulsió catiònica tipus ECL-0 (material; 12/01/2009) | 0.003 | 223.738836 | 0.67 |
| P0401 | kg | Ciment pòrtland P-350 (material) | 0.46 | 0.07 | 0.03 |
| P0329 | m3 | Sorra de pedrera 0/6 sil.-porf. (material; 12/01/2009) | 0.009 | 22.375944 | 0.20 |
| M0220 | h | Escombradora autopropulsada | 0.003 | 42.15 | 0.13 |
| M0238 | h | Equip d'estesa de beurada (maquinària; 12/01/2009) | 0.003 | 74.833728 | 0.22 |
| M0204 | h | Pala carregadora pneumàtics | 0.003 | 58.268112 | 0.17 |
| M0213 | h | Camió cisterna de 8 m³ | 0.003 | 48 | 0.14 |
| VG | % | Despeses indirectes | 0.026 | 7.2 | 0.19 |
|  |  | Total |  |  | 2.8 |

**E0606A** t Paviment de MBC tipus AC22 base G 50/70 CA R10% material reciclat
2.21 t × 55.74 = 123.19
Paviment de mescla bituminosa en calent tipus formigó bituminós AC22 base 50/70 G amb granulat calcari, estesa en capa base, intermitja, saneigs, apedaçats i/o regularitzacions, amb un 10% d'àrid reciclat, estesa i compactada

| Codi | Ut | Descripció | Rendiment | Preu | Import |
|---|---|---|---|---|---|
| O0101 | h | Cap de colla | 0.012 | 31.22 | 0.37 |
| O0110 | h | Peó | 0.055 | 24.49 | 1.35 |
| P0417A | t | M.B.C. tipus AC22 base G en obra amb 10% de material reciclat (material; 03/02/2022) | 1 | 48.25 | 48.25 |
| M0236 | h | Estenedora per a mescles | 0.01 | 70.66 | 0.71 |
| M0239 | h | Corró de llanda metàl·lica | 0.01 | 41.57 | 0.42 |
| M0237 | h | Piconadora de pneumàtics 15 tn | 0.01 | 62.36 | 0.62 |
| M0220 | h | Escombradora autopropulsada | 0.01 | 42.15 | 0.42 |
| M0213 | h | Camió cisterna de 8 m³ | 0.01 | 48 | 0.48 |
| vg | % | Despeses indirectes | 0.434 | 7.2 | 3.12 |
|  |  | Total |  |  | 55.74 |

| Amidament | Uts. | Parcial |
|---|---|---|
|  | 2.205 | 2.21 |
| Total |  | 2.21 |

**E0611** m2 Reg emprimació tipus C50BF4 IMP (dotació 1,5 kg/m2) (12/01/2009)
600 m2 × 0.47 = 282.00
Reg d'emprimació amb emulsió bituminosa catiònica tipus C50BF4 IMP (dotació 1,50 kg/m2) i protecció del reg, si s'escau i segons indicacions de la Direcció d'Obra amb àrid de cobertura rentat triturat de 2-4 mm o sorra matxucada, inclòs preparació de la superfície existent.

| Codi | Ut | Descripció | Rendiment | Preu | Import |
|---|---|---|---|---|---|
| O0102 | h | Oficial 1ª | 0.001 | 29.47 | 0.03 |
| O0110 | h | Peó | 0.001 | 24.49 | 0.02 |
| P0412 | kg | Emulsió bituminosa tipus C50BF4 IMP | 1.4 | 0.25 | 0.35 |
| M0217 | h | Camió cisterna reg asfàltic | 0.001 | 50.68584 | 0.05 |
| vg | % | Despeses indirectes | 0.003 | 7.2 | 0.02 |
|  |  | Total |  |  | 0.47 |

**E0623Z** m2 Paviment de panot 9 pastilles de color gris de 20x20x4 cm, en alineacions corbes, rectes i de qualsevol tipus (07/12/1994)
4.8 m2 × 31.22 = 149.86
Paviment de panot 9 pastilles de color gris de 20x20x4 cm, en alineacions corbes, rectes i de qualsevol tipus, sobre capa de 3 cm de morter i col·locat sobre solera de formigó HM-20 inclosa i rejuntat amb morter de ciment., inclòs peces especials per entregues a diferents elements.

| Codi | Ut | Descripció | Rendiment | Preu | Import |
|---|---|---|---|---|---|
| O0101 | h | Cap de colla | 0.18 | 31.22 | 5.62 |
| O0102 | h | Oficial 1ª | 0.25 | 29.47 | 7.37 |
| O0110 | h | Peó | 0.38 | 24.49 | 9.31 |
| P0504 | m3 | Formigó HM-20 posat a l'obra | 0.1 | 52 | 5.20 |
| E0108 | m3 | Morter de ciment elaborat a l'obra | 0.031 | 62.75 | 1.95 |
| %1613 | % | Despeses indirectes | 6 % | 29.45 | 1.77 |
|  |  | Total |  |  | 31.22 |

| Amidament | Uts. | Llarg | Ample | Parcial |
|---|---|---|---|---|
|  | 3 | 0.8 | 2 | 4.80 |
| Total |  |  |  | 4.8 |

**E0624** m2 Paviment de panot ranurat de color de 20x20x4 cm.
10 m2 × 32.52 = 325.20
Paviment de panot ranurat de color de 20x20x4 cm. i col·locat sobre solera de formigó HM-20 inclosa i rejuntat amb morter de ciment.

| Codi | Ut | Descripció | Rendiment | Preu | Import |
|---|---|---|---|---|---|
| O0101 | h | Cap de colla | 0.08 | 31.22 | 2.50 |
| O0102 | h | Oficial 1ª | 0.1 | 29.47 | 2.95 |
| O0110 | h | Peó | 0.2 | 24.49 | 4.90 |
| P0503 | m3 | Formigó HM-20 posat a l'obra | 0.1 | 80.4 | 8.04 |
| E0108 | m3 | Morter de ciment elaborat a l'obra | 0.031 | 62.75 | 1.95 |
| P0813 | m2 | Rajola hidràulica color 20x20x4 cm. (material) | 1 | 10.548 | 10.55 |
| vg | % | Despeses indirectes | 0.226 | 7.2 | 1.63 |
|  |  | Total |  |  | 32.52 |

| Amidament | Uts. | Llarg | Ample | Parcial |
|---|---|---|---|---|
|  | 1 | 5 | 2 | 10.00 |
| Total |  |  |  | 10 |

**E0642** m2 Paviment de panot ranurat de color de 25x25x4 cm.
5 m2 × 34.54 = 172.70
Paviment de panot ranurat de color de 25x25x4 cm., col·locat sobre solera de formigó HM-20 inclosa i rejuntat amb morter de ciment.

| Codi | Ut | Descripció | Rendiment | Preu | Import |
|---|---|---|---|---|---|
| O0101 | h | Cap de colla | 0.08 | 31.22 | 2.50 |
| O0102 | h | Oficial 1ª | 0.1 | 29.47 | 2.95 |
| O0110 | h | Peó | 0.2 | 24.49 | 4.90 |
| P0503 | m3 | Formigó HM-20 posat a l'obra | 0.1 | 80.4 | 8.04 |
| P0814 | m2 | Rajola hidràulica color 25x25x4 cm. (material; 12/01/2009) | 1 | 12.4612992 | 12.46 |
| E0108 | m3 | Morter de ciment elaborat a l'obra | 0.031 | 62.75 | 1.95 |
| vg | % | Despeses indirectes | 0.242 | 7.2 | 1.74 |
|  |  | Total |  |  | 34.54 |

**E0643** m2 Paviment de panot ranurat de color de 30x30x3,5 cm.
4 m2 × 37.6 = 150.40
Paviment de panot ranurat de color de 30x30x3,5 cm. tipus terratzo amb superfície polida i ranurada, col·locat sobre solera de formigó HM-20 inclosa i rejuntat amb morter de ciment.

| Codi | Ut | Descripció | Rendiment | Preu | Import |
|---|---|---|---|---|---|
| O0101 | h | Cap de colla | 0.08 | 31.22 | 2.50 |
| O0102 | h | Oficial 1ª | 0.1 | 29.47 | 2.95 |
| O0110 | h | Peó | 0.2 | 24.49 | 4.90 |
| P0503 | m3 | Formigó HM-20 posat a l'obra | 0.1 | 80.4 | 8.04 |
| P0815 | m2 | Lloseta tipus terratzo 30x30x3,5 cm. (material; 12/01/2009) | 1 | 15.3417384 | 15.34 |
| E0108 | m3 | Morter de ciment elaborat a l'obra | 0.031 | 62.75 | 1.95 |
| vg | % | Despeses indirectes | 0.266 | 7.2 | 1.92 |
|  |  | Total |  |  | 37.6 |

| Amidament | Uts. | Llarg | Ample | Parcial |
|---|---|---|---|---|
|  | 1 | 2 | 2 | 4.00 |
| Total |  |  |  | 4 |

**E0673** m2 Paviment lloseta tàctil indicador d'advertència o proximitat de perill
7.2 m2 × 42.67 = 307.22
Paviment de lloseta tàctil indicador d'advertència o proximitat de perill, prefabricada de formigó 20x20 cm. amb botons de 2,5 cm. de diàmetre exterior, 0,5 cm. d'alçada i separats 5 cm. entre els seus centres, de color diferenciat de la resta del paviment, col·locat sobre solera de formigó (inclosa), totalment acabat.

| Codi | Ut | Descripció | Rendiment | Preu | Import |
|---|---|---|---|---|---|
| O0102 | h | Oficial 1ª | 0.4 | 29.47 | 11.788 |
| O0110 | h | Peó | 0.4 | 24.49 | 9.796 |
| E0108 | m3 | Morter de ciment elaborat a l'obra | 0.015 | 62.75 | 0.941 |
| E0199 | kg | Ciment Portland, a peu d'obra (03/02/2006) | 3 | 0.132 | 0.396 |
| P1601 | m3 | Aigua (material) | 0.01 | 0.78 | 0.008 |
| P0503 | m3 | Formigó HM-20 posat a l'obra | 0.1 | 80.4 | 8.040 |
| P0673 | m2 | Lloseta tàctil de botons (material) | 1 | 9.6 | 9.600 |
| vg | % | Despeses indirectes | 0.292 | 7.2 | 2.102 |
|  |  | Total |  |  | 42.67 |

| Amidament | Uts. | Llarg | Ample | Parcial |
|---|---|---|---|---|
|  | 3 | 4 | 0.6 | 7.20 |
| Total |  |  |  | 7.2 |

**E0674** m2 Paviment lloseta tàctil indicador direccional
4.8 m2 × 42.04 = 201.79
Paviment de lloseta tàctil indicador direccional, prefabricada de formigó de 20x20 cm. amb 4 línies de 2,5 cm. d'ample i 0,5 cm. de ressalt , de color diferenciat de la resta del paviment, col·locat sobre solera de formigó (inclosa), totalment acabat.

| Codi | Ut | Descripció | Rendiment | Preu | Import |
|---|---|---|---|---|---|
| O0102 | h | Oficial 1ª | 0.4 | 29.47 | 11.788 |
| O0110 | h | Peó | 0.4 | 24.49 | 9.796 |
| E0108 | m3 | Morter de ciment elaborat a l'obra | 0.015 | 62.75 | 0.941 |
| E0199 | kg | Ciment Portland, a peu d'obra | 3 | 0.132 | 0.396 |
| P1601 | m3 | Aigua | 0.01 | 0.78 | 0.008 |
| P0503 | m3 | Formigó HM-20 posat a l'obra | 0.1 | 80.4 | 8.040 |
| P0674 | m2 | Lloseta tàctil de línies (material) | 1 | 9 | 9.000 |
| vg | % | Despeses indirectes | 0.287 | 7.2 | 2.066 |
|  |  | Total |  |  | 42.04 |

| Amidament | Uts. | Llarg | Ample | Parcial |
|---|---|---|---|---|
|  | 3 | 2 | 0.8 | 4.80 |
| Total |  |  |  | 4.8 |

**E0621** m Vorada de peces de formigó 17x28 cm (tipus T-3)
6 m × 27.83 = 166.98
Vorada prefabricada de peces de formigó bicapa de 17x28 cm tipus T-3, col·locada, inclòs l'excavació, talls, base de formigó tipus HM-20 i rejuntada amb morter de ciment.

| Codi | Ut | Descripció | Rendiment | Preu | Import |
|---|---|---|---|---|---|
| O0101 | h | Cap de colla | 0.05 | 31.22 | 1.56 |
| O0102 | h | Oficial 1ª | 0.1 | 29.47 | 2.95 |
| O0110 | h | Peó | 0.12 | 24.49 | 2.94 |
| P1609 | m3 | Excavació de terres | 0.09 | 13.344 | 1.20 |
| P0503 | m3 | Formigó HM-20 posat a l'obra | 0.08 | 80.4 | 6.43 |
| E0108 | m3 | Morter de ciment elaborat a l'obra | 0.023 | 62.75 | 1.44 |
| P10091 | m | Vorada pref. form. 17x28cm. (material) | 1 | 9.888 | 9.89 |
| vg | % | Despeses indirectes | 0.197 | 7.2 | 1.42 |
|  |  | Total |  |  | 27.83 |

**E0622** m Vorada de peces de formigó 15x25 cm (tipus T-2)
6 m × 26.48 = 158.88
Vorada prefabricada de peces de formigó bicapa de 15x25 cm tipus T-2, col·locada, inclòs l'excavació, talls, base de formigó tipus HM-20 i rejuntada amb morter de ciment.

| Codi | Ut | Descripció | Rendiment | Preu | Import |
|---|---|---|---|---|---|
| O0101 | h | Cap de colla | 0.05 | 31.22 | 1.56 |
| O0102 | h | Oficial 1ª | 0.1 | 29.47 | 2.95 |
| O0110 | h | Peó | 0.1 | 24.49 | 2.45 |
| P1609 | m3 | Excavació de terres | 0.09 | 13.344 | 1.20 |
| P0503 | m3 | Formigó HM-20 posat a l'obra | 0.08 | 80.4 | 6.43 |
| E0108 | m3 | Morter de ciment elaborat a l'obra | 0.023 | 62.75 | 1.44 |
| P10092 | m | Vorada pref. form. 15x25cm. (material) | 1 | 9.096 | 9.10 |
| vg | % | Despeses indirectes | 0.187 | 7.2 | 1.35 |
|  |  | Total |  |  | 26.48 |

**E06221** m Vorada pref. de peces de formigó 12x20 cm (tipus T-1) (07/12/1994)
2 m × 25.97 = 51.94
Vorada prefabricada de peces de formigó bicapa de 12x20 cm tipus T-1, col·locada, inclòs l'excavació, talls, base de formigó tipus HM-20 i rejuntada amb morter de ciment.

| Codi | Ut | Descripció | Rendiment | Preu | Import |
|---|---|---|---|---|---|
| O0102 | h | Oficial 1ª | 0.1 | 29.47 | 2.95 |
| O0110 | h | Peó | 0.1 | 24.49 | 2.45 |
| O0101 | h | Cap de colla | 0.05 | 31.22 | 1.56 |
| P1609 | m3 | Excavació de terres | 0.09 | 13.344 | 1.20 |
| P0503 | m3 | Formigó HM-20 posat a l'obra | 0.08 | 80.4 | 6.43 |
| P10093 | m | Vorada pref. form. 10x20cm. (material; 18/10/2021) | 1 | 8.472 | 8.47 |
| E0108 | m3 | Morter de ciment elaborat a l'obra | 0.023 | 62.75 | 1.44 |
| %16130 | % | Despeses indirectes | 6 % | 24.50 | 1.47 |
|  |  | Total |  |  | 25.97 |

**E0626** m Vorada remuntable de formigó de 25x13 cm estriada (tipus americà illots/rotondes)
5 m × 22.22 = 111.10
Vorada muntable prefabricada de formigó bicapa de 25x13 cm amb la superfície estriada, tipus americà, per illots i rotondes, col·locada, inclòs l'excavació, talls, base de formigó tipus HM-20 i rejuntada amb morter de ciment.

| Codi | Ut | Descripció | Rendiment | Preu | Import |
|---|---|---|---|---|---|
| O0101 | h | Cap de colla | 0.033 | 31.22 | 1.03 |
| O0102 | h | Oficial 1ª | 0.07 | 29.47 | 2.06 |
| O0110 | h | Peó | 0.14 | 24.49 | 3.43 |
| P1609 | m3 | Excavació de terres | 0.052 | 13.344 | 0.69 |
| P0503 | m3 | Formigó HM-20 posat a l'obra | 0.038 | 80.4 | 3.06 |
| E0108 | m3 | Morter de ciment elaborat a l'obra | 0.003 | 62.75 | 0.19 |
| P10200 | m | Vorada munta. form. 25x13 cm. (material; 01/04/2009) | 1 | 10.605 | 10.61 |
| vg | % | Despeses indirectes | 0.16 | 7.2 | 1.15 |
|  |  | Total |  |  | 22.22 |

**E06261** m Vorada remuntable de formigó de 25x13 cm. llisa
2 m × 21.33 = 42.66
Vorada muntable prefabricada de formigó bicapa de 25x13 cm amb la superfície llisa, col·locada, inclòs l'excavació, talls, base de formigó tipus HM-20 i rejuntada amb morter de ciment.

| Codi | Ut | Descripció | Rendiment | Preu | Import |
|---|---|---|---|---|---|
| O0101 | h | Cap de colla | 0.033 | 31.22 | 1.03 |
| O0102 | h | Oficial 1ª | 0.07 | 29.47 | 2.06 |
| O0110 | h | Peó | 0.14 | 24.49 | 3.43 |
| P1609 | m3 | Excavació de terres | 0.052 | 13.344 | 0.69 |
| P0503 | m3 | Formigó HM-20 posat a l'obra | 0.038 | 80.4 | 3.06 |
| E0108 | m3 | Morter de ciment elaborat a l'obra | 0.003 | 62.75 | 0.19 |
| P10210 | m | Vorada remuntable formigó 25x13 (material; 10/07/2006) | 1 | 9.768 | 9.77 |
| vg | % | Despeses indirectes | 0.153 | 7.2 | 1.10 |
|  |  | Total |  |  | 21.33 |

**E0651** m Vorada remuntable de peces de formigó de 25x28 cm.
2 m × 30.82 = 61.64
Vorada remuntable de peces de formigó de 25x28 cm., col·locada, inclosa l'excavació i la seva base de formigó HM-20, rejuntada amb morter de ciment.

| Codi | Ut | Descripció | Rendiment | Preu | Import |
|---|---|---|---|---|---|
| O0101 | h | Cap de colla | 0.05 | 31.22 | 1.56 |
| O0102 | h | Oficial 1ª | 0.1 | 29.47 | 2.95 |
| O0110 | h | Peó | 0.12 | 24.49 | 2.94 |
| P1609 | m3 | Excavació de terres | 0.09 | 13.344 | 1.20 |
| P0503 | m3 | Formigó HM-20 posat a l'obra | 0.08 | 80.4 | 6.43 |
| E0108 | m3 | Morter de ciment elaborat a l'obra | 0.023 | 62.75 | 1.44 |
| P10080 | m | Vorada pref. form. 25x28 cm. (material; 17/01/2008) | 1 | 12.719915498088 | 12.72 |
| vg | % | Despeses indirectes | 0.22 | 7.2 | 1.58 |
|  |  | Total |  |  | 30.82 |

**E0668** m Vorada de granit serrat flamejat, recte, de 20x24 cms.
5 m × 67.93 = 339.65
Vorada de granit serrat flamejat, recte, de 20x24 cms., sobre solera de formigó HM-20, i la seva excavació, ambdues incloses, de 60x20 cms.

| Codi | Ut | Descripció | Rendiment | Preu | Import |
|---|---|---|---|---|---|
| O0101 | h | Cap de colla | 0.05 | 31.22 | 1.56 |
| O0102 | h | Oficial 1ª | 0.2 | 29.47 | 5.89 |
| O0110 | h | Peó | 0.2 | 24.49 | 4.90 |
| P1609 | m3 | Excavació de terres | 0.09 | 13.344 | 1.20 |
| P0503 | m3 | Formigó HM-20 posat a l'obra | 0.1 | 80.4 | 8.04 |
| E0108 | m3 | Morter de ciment elaborat a l'obra | 0.001 | 62.75 | 0.06 |
| P1099 | m | Vorada granit flamejat 20x24 cm recte (material; 12/01/2009) | 1 | 42.6626424 | 42.66 |
| vg | % | Despeses indirectes | 0.503 | 7.2 | 3.62 |
|  |  | Total |  |  | 67.93 |

**E1107** m Vorada de peces de formigó de 8x20 cm tipus tauló
6 m × 20.86 = 125.16
Vorada prefabricada de peces de formigó bicapa de 8x20 cm tipus tauló, col·locada, inclòs l'excavació, base de formigó tipus HM-20 i rejuntat amb morter de ciment.

| Codi | Ut | Descripció | Rendiment | Preu | Import |
|---|---|---|---|---|---|
| O0101 | h | Cap de colla | 0.03 | 31.22 | 0.94 |
| O0102 | h | Oficial 1ª | 0.06 | 29.47 | 1.77 |
| O0110 | h | Peó | 0.18 | 24.49 | 4.41 |
| P1609 | m3 | Excavació de terres | 0.06 | 13.344 | 0.80 |
| P1006 | m | Vorada pref. form. 8x20 cm. tipus tauló (material) | 1 | 3.636 | 3.64 |
| P0503 | m3 | Formigó HM-20 posat a l'obra | 0.04 | 80.4 | 3.22 |
| E0108 | m3 | Morter de ciment elaborat a l'obra | 0.08 | 62.75 | 5.02 |
| vg | % | Despeses indirectes | 0.147 | 7.2 | 1.06 |
|  |  | Total |  |  | 20.86 |

**E1108** m Vorada de peces de formigó de 8x20 cm tipus jardí
8 m × 21 = 168.00
Vorada prefabricada de peces de formigó bicapa de 8x20 cm tipus tauló, col·locada, inclòs l'excavació, base de formigó tipus HM-20 i rejuntat amb morter de ciment.

| Codi | Ut | Descripció | Rendiment | Preu | Import |
|---|---|---|---|---|---|
| O0101 | h | Cap de colla | 0.03 | 31.22 | 0.94 |
| O0102 | h | Oficial 1ª | 0.06 | 29.47 | 1.77 |
| O0110 | h | Peó | 0.18 | 24.49 | 4.41 |
| P1609 | m3 | Excavació de terres | 0.06 | 13.344 | 0.80 |
| P1007 | m | Vorada pref. form. 8x20 cm. tipus jardí (material) | 1 | 3.768 | 3.77 |
| P0503 | m3 | Formigó HM-20 posat a l'obra | 0.04 | 80.4 | 3.22 |
| E0108 | m3 | Morter de ciment elaborat a l'obra | 0.08 | 62.75 | 5.02 |
| vg | % | Despeses indirectes | 0.148 | 7.2 | 1.07 |
|  |  | Total |  |  | 21 |

**E0629** m Rigola blanca de 20x20x8 cm.
6 m × 18.07 = 108.42
Rigola blanca prefabricada de formigó de 20x20x8 cm, inclòs l'excavació, la base de formigó HM-20 i la beurada, totalment col·locada.

| Codi | Ut | Descripció | Rendiment | Preu | Import |
|---|---|---|---|---|---|
| O0101 | h | Cap de colla | 0.005 | 31.22 | 0.16 |
| O0102 | h | Oficial 1ª | 0.06 | 29.47 | 1.77 |
| O0110 | h | Peó | 0.25 | 24.49 | 6.12 |
| P19020 | u | Rigola blanca 20x20x8 cm (material) | 5 | 0.96 | 4.80 |
| E0108 | m3 | Morter de ciment elaborat a l'obra | 0.005 | 62.75 | 0.31 |
| P0503 | m3 | Formigó HM-20 posat a l'obra | 0.05 | 80.4 | 4.02 |
| vg | % | Despeses indirectes | 0.124 | 7.2 | 0.89 |
|  |  | Total |  |  | 18.07 |

| Amidament | Uts. | Llarg | Parcial |
|---|---|---|---|
|  | 3 | 2 | 6.00 |
| Total |  |  | 6 |

**E0681** m Gual vehicles ó vianants, 570x400x100 mm, peça central
6 m × 69.93 = 419.58
Gual per a vehicles ó vianants de formigó, format per peces de 570x400x100 mm, sobre una base de formigó HM-20 de 25 cm de gruix i la seva excavació, ambdues incloses, i rejuntat amb morter de ciment, segons plànols, col·locat

| Codi | Ut | Descripció | Rendiment | Preu |
|---|---|---|---|---|
| O0101 | h | Cap de colla | 0.05 | 31.22 |
| O0102 | h | Oficial 1ª | 0.25 | 29.47 |
| O0110 | h | Peó | 0.25 | 24.49 |
| P1609 | m3 | Excavació de terres | 0.16 | 13.344 |
| P10094 | u | Gual vehicles, peça central de 570x400x100 mm (material) | 2.5 | 14.064 |
| E0108 | m3 | Morter de ciment elaborat a l'obra | 0.03 | 62.75 |
| P0503 | m3 | Formigó HM-20 posat a l'obra | 0.15 | 80.4 |
| vg | % | Despeses indirectes | 0.508 | 7.2 |

**E0682** u Peça de cantonada per a gual vehicles ó vianants, 570x400x280 mm
2 u × 71.86 = 143.72
Peça de cantonada de 570x400x280 mm, per gual de vehicles ó vianants, sobre una base de formigó HM-20 de 25 cm de gruix i la seva excavació, ambdues incloses, i rejuntat amb morter de ciment, segons plànols, col·locat

| Codi | Ut | Descripció | Rendiment | Preu | Import |
|---|---|---|---|---|---|
| O0101 | h | Cap de colla | 0.05 | 31.22 | 1.56 |
| O0102 | h | Oficial 1ª | 0.15 | 29.47 | 4.42 |
| O0110 | h | Peó | 0.25 | 24.49 | 6.12 |
| P1609 | m3 | Excavació de terres | 0.05 | 13.344 | 0.67 |
| P0503 | m3 | Formigó HM-20 posat a l'obra | 0.05 | 80.4 | 4.02 |
| E0108 | m3 | Morter de ciment elaborat a l'obra | 0.017 | 62.75 | 1.07 |
| P10095 | u | Peça cantonada 570x400x280 mm per a gual de vehicles ó vianants (material) | 1 | 50.1 | 50.10 |
| vg | % | Despeses indirectes | 0.541 | 7.2 | 3.90 |
|  |  | Total |  |  | 71.86 |

## 05 SEGURETAT I SALUT (06/05/2022)
Import: 20480.87

**E1632** u Mesures de seguretat i salut necessàries per l'execució de l'obra (06/05/2022)
1 u × 20480.87 = 20480.87
Mesures de seguretat i salut necessàries (individuals, col.lectives i senyalitzacions) per l'execució de l'obra. Inclòs el Pla de Seguretat i Salut. Tot inclòs.

**E0633** m2 Fresat paviment asfàltic fins a 15 cm (07/12/1994)
Preu: 2.36
Fresat mecànic de paviment asfàltic fins una profunditat màxima de 15 cm amb fresadora de càrrega automàtica, inclòs encaixos laterals i finals, talls i entregues a tapes i reixes amb compressor, càrrega i transport de runes a l'abocador, cànon d'abocament i escombrat i neteja de la superfície fresada.

| Codi | Ut | Descripció | Rendiment | Preu | Import |
|---|---|---|---|---|---|
| O0101 | h | Cap de colla | 0.006 | 31.22 | 0.19 |
| O0110 | h | Peó | 0.015 | 24.49 | 0.37 |
| M0242 | h | Fresadora | 0.007 | 133.01 | 0.93 |
| M0212B | h | Camió de trabuc 16 m³ | 0.007 | 45.4 | 0.32 |
| M0220 | h | Escombradora autopropulsada | 0.007 | 42.15 | 0.30 |
| P1613 | u | Cànon d'abocador | 0.15 | 0.8 | 0.12 |
| %16130 | % | Despeses indirectes | 6 % | 2.23 | 0.13 |
|  |  | Total |  |  | 2.36 |

## Preus auxiliars

**E0108** m3 Morter de ciment elaborat a l'obra
Preu: 62.75

| Codi | Ut | Descripció | Rendiment | Preu | Import |
|---|---|---|---|---|---|
| O0110 | h | Peó | 1 | 24.49 | 24.49 |
| P1601 | m3 | Aigua | 0.2 | 0.78 | 0.16 |
| P0301 | m3 | Sorra per a formigons i morters (material) | 0.67 | 26.58 | 17.81 |
| P0401 | kg | Ciment pòrtland P-350 | 200 | 0.07 | 14.00 |
| M0218 | h | Formigonera 250 litres i 5 HP (maquinària; 10/07/2006) | 0.7 | 8.976 | 6.28 |
|  |  | Total |  |  | 62.75 |

## Recursos

**P0406** kg Emulsió bituminosa termoadherent C60B3 TER
Emulsió termoadherent catiònica tipus ECR-1d

**M0212B** h Camió de trabuc 16 m³
Camió de trabuc de 20 t

**P1613** u Cànon d'abocador
Canon d'abocador

**M0237** h Piconadora de pneumàtics 15 tn
Piconadora de pneumàtics 15 t

**M0213** h Camió cisterna de 8 m³
Camió cisterna de 8 m3

**P04242** m² M.B.C. per a capa de rodadura ultrafina (AUTL), de 1 a 2 cm de gruix
M.B.C. per a capa de rodadura ultrafina amb reg incorporat, de 1,5 a 2 cm de gruix

**M02170** h Camió cisterna de beurada de calç
Camió cisterna, dotat de sistema de recirculació i agitació de la beurada, de dipòsits independents i rampa davantera

**P0412** kg Emulsió bituminosa tipus C50BF4 IMP
Emulsió catiònica tipus ECI

**M0212** h Camió de 12 tn
Camió de 12 t

**M0201** h Compressor aire gasoil 13,3 m³/h
Compressor amb dos martells

**M0207** h Retroexcavadora 100 hp
Retroexcavadora

**M0204** h Pala carregadora pneumàtics
Pala carregadora neumàtics

**M0229** h Compressor d'aire de gasoil 3m³
Electrobomba sumergible 20 kW

**M0214** h Camió grua 12 tn
Camió grua

**M0211** h Corró de llança 650 kg
Picó vibrant amb placa 60 cm.

**P1236** m Tub de pp DN125 mm., SN 8 kN/m2
Tub de pp d 125 mm., SN 8 kN/m2

**P1235** m Tub de pp DN160 mm., SN 8 kN/m2
Tub de pp d 160 mm., SN 8 kN/m2

**P1237** m Tub de pp DN200 mm., SN 8 kN/m2
Tub de pp d 200 mm., SN 8 kN/m2

**P1241** m Tub de pp DN315 mm., SN 8 kN/m2
Tub de pp d 315 mm., SN 8 kN/m2

**P1242** m Tub de pp DN400 mm., SN 8 kN/m2
Tub de pp d 400 mm., SN 8 kN/m2

**P1243** m Tub de pp DN500 mm., SN 8 kN/m2
Tub de pp d 500 mm., SN 8 kN/m2

**P06203** Reixa i marc C-250 anti-bicicletes
Reixa 840x340x70 mm i marc C-250 anti-bicicletes

**P0617** u Reixa i bastiment 985x495x70 mm D-400
Reixa i bastiment 985x495x70 mm.

**P0618** u Tapa fosa Ø650 mm. exterior, marc Ø800 mm., classe D-400
Tapa Ø650 mm. exterior i bastiment, pou Ø800 mm., estanca i insonora

**P0631** m2 Tapa tràmex de 0.03x0.03m
Reixa de 0.03x0.03m

**P06201** u Reixa i bastiment 700x360x100 mm
Reixa i bastiment 650x330x40 mm.

**P0632** m2 Reixa tràmex acer galvanitzat 30x30x30mm, gruix pletina 2 mm
Reixa tràmex acer galvanitzat 50x50x30mm, gruix pletina 2 mm

**P0604** kg Claus d'acer zincats
Claus d'acer

**P0650** u Arqueta prefabricada 70x70x100 cm
arqueta prefab. 70x70x100

**P0607** kg Acer corrugat B500S en barres
Acer corrugat B-500s en barres

**P06100** m2 Malla electrosoldada en acer corrugat B500T, de 15x15 cm i 6 mm de diàmetre
Malla electrosoldada en acer corrugat B 500 T, de 15x15 cm i 6 mm de diàmetre

**P14830** u Placa triangular alumini reflect. 70 cm
Placa triangular alumini reflect.70 cm.

**P14832** u Placa triangular alumini reflect. 90 cm
Placa triangular alumini reflect.90 cm.

**P1485** u Placa quadrada alumini reflect. 60 cm
Placa quadrada alumini reflect.60 cm.

**P14971** m2 Placa d'alumini de 0,50 m2 a 1,00 m2 nivell 3 DG
Placa d'alumini de 0,50 m2 a 1.00 m2 nivell 3 DG

**%18533** % Resta d'obra
Resto de obra.

**P1481** m Pal alumini diàmetre 76 mm. MB
Pal alumini 76 mm. diàmetre

**P1472** m Pal alumini diàmetre 90 mm. MC
Pal alumini 90 mm. diàmetre

**%1616** % Eines i mitjans auxiliars
Eines i medis auxiliars

**P0329** m3 Sorra de pedrera 0/6 sil.-porf
Sorra de pedr. 0/6 sil.-porf.

**P0813** m2 Rajola hidràulica color 20x20x4 cm
Rajola hidr.color 20x20x4 c

**P0814** m2 Rajola hidràulica color 25x25x4 cm
Rajola hidr. color 25x25x4 cm.

**P1099** m Vorada granit flamejat 20x24 cm recte
Vorada granit flamejat 20x24 recte

**P1007** m Vorada pref. form. 8x20 cm. tipus jardí
Vorada pref. form. 8x20 cm. jardí

**P19020** u Rigola blanca 20x20x8 cm
Rigola blanca 20x20x8

**P10095** u Peça cantonada 570x400x280 mm per a gual de vehicles ó vianants
Gual vehicles, peça cantonada 570x400x280 mm

**M0218** h Formigonera 250 litres i 5 HP
Formigonera de 250 l

**P0301** m3 Sorra per a formigons i morters
Sorra per a formigons i mort.
